# Bildungscampus Naumburg, Schönburger Str.
Angebotsaufforderung (GAEB DA 2000 1.2, DA83)
Projekt: 300
Währung: EUR
Auftraggeber: Burgenlandkreis, Bauamt, Schönburger Str. 41, 06118 Naumburg
Erstellt mit: GAEB Toolbox V3.3 G90 R20230829, iTWO_64 V24.0.563, 20.03.2026

## Zusätzlicher Text
Der Burgenlandkreis als Bauherr beabsichtigt die Errichtung eines neuen Schulcampus auf dem Areal „Stadtquartier Schönburger Straße“, bestehend aus Schulgebäude und 3-Felder-Sporthalle.
Das ebenfalls auf dem Gelände geplante Zentrum für das Berufsvorbereitende Jahr (BVJ) ist nicht Gegenstand dieser Ausschreibung.

Die in den folgenden Vorbemerkungen aufgeführten Punkte sind bei der Kalkulation zu beachten und in die Einheitspreise einzukalkulieren.

Allgemeine Technische Vertragsbedingungen für Bauleistungen (ATV) gemäß VOB Teil C DIN 18 299 (Die Nummerierung ist sinngemäß DIN 18 299 entnommen.)

## Zusätzlicher Text
0.1.1. Lage der Baustelle
Anschrift: Dr. Wilhelm-Kniest-Straße 1, 06618 Naumburg
Flur 3, Flurstück 1716

Das Baufeld für den geplanten Campusneubau befindet sich östlich des Naumburger Zentrums im Geltungsbereich eines rechtsgültigen Bebauungsplanes (B-Plan Nr. 62 “Stadtquartier Schönburger Straße"). Die ehemalige Bebauung sowie die Oberflächenbeläge wurden bereits zurückgebaut.
Das Schulgrundstück selbst liegt an der südlich verlaufenden Schönburger Straße sowie an der östlich verlaufenden, im Zuge des B-Plan-Verfahrens neu geplanten und errichteten Dr.-Wilhelm-Kniest-Straße zwischen der Schönburger Straße und der Grochlitzer Straße an.
Zum Campus gehört noch das Grundstück mit der Flurstücksnummer 692. Hier befindet sich derzeit eine durch das Technische Hilfswerk (THW) genutzte Anlage. Das dort geplante Gebäude ist nicht Gegenstand dieser Ausschreibung.
Das Straßenquartier zwischen Schönburger, Rosa-Luxemburg und Grochlitzer Straße ist gekennzeichnet durch eine weitgehend homogen wirkende Bebauung durch meist dreigeschossige Wohngebäude.
Das Grundstück ist weitgehend eben und umfasst eine Fläche von 25.196 m2.

0.1.3. Angaben zum Gebäude
Die baulichen Anlagen des neuen Schulcampus werden auf drei Gebäudebereiche verteilt. In der Angebotsaufforderung sind die Gebäudeteile des Bauvorhabens wie folgt bezeichnet:

Teilobjekt A Schulgebäude
Das Gebäude, das die Schulräume der Förderschule, der Sekundarschule und Teile des BVJ beherbergt, bildet als größte Baumasse das Zentrum der Anlage und ist selbst in drei „Gebäudekuben“ gegliedert, höhenmäßig gestaffelt zwischen zwei und vier Obergeschossen. Die drei Baukörperbereiche sind jeweils um einen Innenhofkern gegliedert.
Die Gebäude werden in Massivbauweise mit tragenden Wänden und Stützen aus Stahlbeton sowie Stahlbetondecken mit Flachdach errichtet. Die Gründung erfolgt auf Stahlbetonbodenplatten. Der mittlere Gebäudeteil (A1) ist unterkellert, die nördlichen und südlichen Gebäudeteile (A2 und A3) sind nicht unterkellert.

Die Ausführung der Leistungen der Ausschreibung erfolgen ausschließlich im Teilobjekt A Schulgebäude - Gebäudeteil A1 - 3. Obergeschoss.

Gebäudeteil A1
5 Geschosse: Untergeschoss bis 3. Obergeschoss
Abmaße komplett: l x b x h 35,5 x 36,00 x 20,68 m

Gebäudeteil A2
3 Geschosse: Erdgeschoss bis 2. Obergeschoss
Abmaße komplett: l x b x h 33,65 x 44,25 x 13,42 m

Gebäudeteil A3
2 Geschosse: Erdgeschoss bis 1. Obergeschoss
Abmaße komplett: l x b x h 32,20 x 31,45 x 9,63 m

Teilobjekt B Sporthalle
nicht Gegenstand dieser Ausschreibung

Werkstattgebäude des BVJ (Bauteil C)
nicht Gegenstand dieser Ausschreibung

0.1.4. Verkehrsverhältnisse auf der Baustelle
Die Erschließung des Baugrundstücks erfolgt über die Dr.-Wilhelm-Kniest-Straße (zweispurige Straße, Breite ca. 7,20 m).
Eine asphaltierte Grundstückszufahrt sowie eine teilweise asphaltierte Straße (einspurig mit Ausweichstellen) wurden auf dem Baugrundstück durch die Vorgewerke errichtet.

Werden für Transporte im Zusammenhang mit den Leistungen der vorliegenden Ausschreibungsunterlagen Verkehrseinschränkungen bzw. Verkehrsrechtliche Anordnungen und Sondernutzungen notwendig (z.B. Anlieferungen u.ä.), sind diese durch den Auftragnehmer (AN) in Eigenverantwortung zur Genehmigung zu beantragen und diese zu erwirken. Wenn in der Leistungsbeschreibung nicht als separate Position aufgeführt, ist dieses einschließlich der Gebühren in die Einheitspreise einzukalkulieren.

Die angrenzenden öffentlichen Zufahrtsstraßen sind von Verschmutzungen und Verunreinigungen durch den Baustellenbetrieb freizuhalten, ggf. erforderliche Reinigungsarbeiten, die auf Verschmutzungen durch den AN zurückzuführen sind, sind durch den AN unverzüglich, d.h. am Tag der Verschmutzung und unaufgefordert zu veranlassen und werden nicht gesondert vergütet. Kommt der AN dieser Verpflichtung nicht nach, ist der AG berechtigt, die Reinigung auf Kosten des AN durchführen zu lassen.
Sofern die Verschmutzungen der öffentlichen Straßenflächen nicht klar einem Verursacher zugeordnet werden können, ist der AG berechtigt, eine Reinigung durchführen zu lassen und die dafür entstehenden Kosten auf mehrere AN entsprechend deren Baustellenanwesenheit und Bautätigkeiten zu verteilen.

0.1.5 Für den Verkehr freizuhaltende Flächen
Angaben sind dem den Vergabeunterlagen beigefügten Baustellen-Einrichtungsplan zu entnehmen.
Alle Zufahrtsbereiche, insbesondere für Feuerwehr und Rettungsfahrzeuge auf der Baustelle sind ständig freizuhalten. Darauf ist insbesondere bei der Baustelleneinrichtung und der Materialanlieferung zu achten.

0.1.6 Art, Lage, Maße und Nutzbarkeit  von Transporteinrichtungen und Transportwegen, z.Bsp. Montageöffnungen
Im Teilobjekt A Schulgebäude - Gebäudeteil A1 ist Treppentransport zu berücksichtigen und einzukalkulieren. Der im Gebäude vorhandene Aufzug wird bei Anlieferung und Montage noch nicht in Betrieb sein. Er kann zum Transport und Anlieferung NICHT genutzt werden. Es muss davon ausgegangen werden, dass alle Transporte über die Treppenhäuser erfolgen müssen.
Zum Zeitpunkt der Montage wird ein hoher Fertigstellungsgrad im Gebäude erreicht sein. Die Transporte und Einbauarbeiten sind darauf abzustellen. Fertiggestellte Oberflächen dürfen nicht beschädigt werden und sind durch den AN zu schützen.

Die auszustattenden Fach- und Nebenräume befinden sich im Gebäudeteil A1 - 3.Obergeschoss.

0.1.7. Anschlüsse
Baustrom- und Bauwasseranschluss werden in ausreichender Dimension vom AG zur Verfügung gestellt.
Auf der Baustelle werden folgende Anschlüsse hergestellt und vorgehalten:
- 1 Bauwasserhauptverteiler
- 1x Baustromhauptverteiler
- 1 Baustromverteiler pro Geschoss nach Bedarf und Baufortschritt (nach Information an die Bauüberwachung mit 5 Werktage Vorlauf)

Darüber hinausgehende benötigte Installation zur Stromversorgung der Arbeitsplätze und Maschinen muss durch die jeweiligen AN der Gewerke selbst eingerichtet werden.

Die erforderliche Allgemein- und Verkehrswegebeleuchtung wird durch den AG zur Verfügung gestellt und besteht nur als, aus arbeitsschutzrechtlicher Sicht erforderliche Grundbeleuchtung. Darüber hinaus eventuell zusätzlich notwendige Arbeitsplatzbeleuchtung ist durch den AN zu stellen. Die Kosten sind bei der Kalkulation zu berücksichtigen. Alle Leuchtmittel sind abends auszuschalten.

Ein Bauwasseranschluss mit mehreren Abgängen (1/2 bis 3/4") wurden bauseits zur Nutzung für alle Gewerke errichtet.

Ein Telefon für Notrufe ist von jedem Auftragnehmer selbst zu stellen.

0.1.8 Lagerplätze/ Sanitäreinrichtung/ Wege/ Straßen
Auf der Baustelle werden folgende Elemente der Baustelleneinrichtung (durch Vorgewerk) gestellt und vorgehalten:
- Toilettencontainer/ Waschgelegenheiten
- Baustellenabsperrung/ Bauzaun
- temporärer Gebäudeverschluss (Bautüren)
- Baustellenzufahrt/ Baustraßen (teilweise asphaltiert)
- Lager und Verkehrsflächen auf der Baustelle, Teilbereiche (Schotterflächen)
- Sicherheits- und Weisungseinrichtungen

Die Lage der vorhandenen bzw. bauseits hergestellten Baustraßen geht aus dem beiliegenden BE-Plan-Entwurf hervor.
Die geplanten Transport- und Montagetechnologien sind durch den AN zu prüfen, einschließlich der erforderlichen Maßnahmen für BE-Flächen.
Weitere ggf. erforderliche Lagerflächen sind durch den AN eigenverantwortlich herzurichten, zu unterhalten und nach Fertigstellung der Leistungen wieder in den Ursprungszustand zu versetzen.

Die Baustelle ist jederzeit gegen unbefugtes Betreten zu sichern (Bauzaun und Bautor geschlossen halten). Der AN hat dafür Sorge zu tragen, dass arbeitstäglich nach Feierabend die Baustelle verschlossen wird (Gebäudeausgänge, Bautüren bzw. Bauzauntor) und die Beleuchtung ausgeschaltet ist.

0.1.13. Lärmschutz
Ruhestörende Arbeiten zwischen 20:00 und 7:00 Uhr sind auszuschließen. Die Festlegungen der "Allgemeinen Verwaltungsvorschrift zum Schutz gegen Baulärm" sind einzuhalten.
Abweichende Arbeitszeiten hat der AN mit der Ordnungsbehörde, der örtlichen Bauüberwachung und dem Auftraggeber abzustimmen.
Etwaige Gebühren für Sondergenehmigungen trägt der AN ohne den AG zu belasten.

0.1.14 Schutzmaßnahmen an Bauwerken, Bäumen, Verkehrsflächen u.ä.
Schutzmaßnahmen gegen Beschädigung oder Verschmutzung an angrenzenden Gebäuden oder Bauteilen sind rechtzeitig und eigenverantwortlich vor Ausführungsbeginn vorzunehmen, hierzu gehören auch die entsprechenden Bausicherungsmaßnahmen.

Werden durch den AN an bestehenden Anlagen und Einrichtungen Schäden verursacht, z. B. an Straßenbelägen oder Bordsteinen der Zufahrtsstraßen, so ist der AN verpflichtet, diese unverzüglich auf eigene Kosten zu beseitigen.

0.1.18 Gegebenenfalls gemäß der Baustellenverordnung getroffene Maßnahmen
Der AG hat einen Sicherheits- und Gesundheitsschutzkoordinator gemäß Baustellenverordnung (BaustellV) beauftragt. Dies entbindet den AN nicht von seiner Verantwortung zur Erfüllung der Arbeitsschutzpflichten (BaustellV § 5.3) nach dem Arbeitsschutzgesetz, Betriebssicherheitsverordnung, Arbeitssicherheitsgesetz und dem Regelwerk der Berufsgenossenschaften.

0.1.23 Arbeiten anderer Unternehmer auf der Baustelle
Es muss damit gerechnet werden, das parallel zu den Leistungen des AN auf dem Baugelände auch Arbeiten durch andere Unternehmer durchgeführt werden. Diese Arbeiten sind zu dulden und von Behinderungen freizuhalten. Sie berechtigen nicht zu Terminverlängerungen. Das Zusammenwirken mit den anderen Unternehmern ist in Zusammenarbeit mit der örtlichen Bauüberwachung abzustimmen.

0.1.24 Vermessung
Die Grobabsteckung und die Einmessung der Hauptachsen des Gebäudes und Markierung der verbindlichen Höhenpunkte sind durch den AN Rohbau erfolgt.
Alle weiteren für die Ausführung der Leistung des AN benötigten vermessungstechnischen Angaben, die nicht in den nachfolgenden LV-Positionen beschrieben sind, hat der AN selbst zu erbringen.

Evtl. Unstimmigkeiten sind dem AG und den planenden Ingenieuren sofort zur Kenntnis zu geben, damit umgehend eine für alle Beteiligten verbindliche Klarstellung herbeigeführt werden kann. Dies ist in den Einheitspreis einzukalkulieren und wird nicht separat vergütet.

## Zusätzlicher Text
0.2.1 Arbeitsabschnitte, Arbeitsunterbrechungen

Planungsvorbereitung nach Auftragserteilung/ Zeitplan
Nach Auftragsvergabe durch den Auftraggeber (AG) werden dem AN vor dem geplanten Baubeginn die  freigegebenen Ausführungspläne zur Arbeitsvorbereitung des Auftragnehmers (AN) übergeben. Die Arbeitsvorbereitung des Auftragnehmers ist dementsprechend anzupassen.
Sollten darüber hinaus Planunterlagen erforderlich sein, so ist dies der Bauüberwachung des AG mit entsprechendem Planungsvorlauf für die Erstellung dieser Unterlagen anzuzeigen. Grundsätzlich sind entstehende Behinderungen aus Unkenntnis der Planung auszuschließen.
Eventuell wird im Zuge der Bauabwicklung die Ausführungsplanung an die Bedingungen vor Ort angepasst (Index). Die Planausgabe seitens des AG erfolgt wie bisher beschrieben.

Die Baustelle ist ausreichend zu besetzen.

Ablaufplan
Der AN legt nach Aufforderung durch die Bauüberwachung einen detaillierten Ablaufplan für die im nachfolgenden LV beschriebenen Leistungen auf der Grundlage der Terminvorgaben des AG vor. Dieser ist anschließend mit der Bauüberwachung abzustimmen. Die Kosten für die Erstellung des Ablaufplans sind in die Einheitspreise einzukalkulieren.

Arbeitsabschnitte
Die Leistungserbringung verteilt sich in zwei Abschnitte als Vorab- und Endmontage.

Die Vorab-Montage umfasst den Einbau der Abhangprofile der Medienschienen und der Medienverbindungsleitungen der Deckenversorgungssysteme, um die Baufreiheit für die Ausbaugewerke (wie z.B. Estrich, Trockenbau Unterhangdecke und Trockenbau-Wand) zu gewährleisten.
Die Vorab-Montage hat in Abstimmung mit dem AN Trockenbau und Estrich und in zeitlichen Zusammenhang mit dem Einbau der Trockenbau-Unterkonstruktionen zu erfolgen. Das betrifft auch Aufmaß und Bestellung von Materialien.
Die Vorab-Montage und damit verbunden entsprechende Aufwendungen für die Baustelleneinrichtung und etwaige Kosten für eigene Zwischenlagerung von Materialien sind deshalb durch den AN im Einheitspreis einzukalkulieren und berechtigen nicht zu Preiserhöhungen oder Nachforderungen.

Die Endmontage umfasst die Lieferung und Montage der Geräte und des Mobiliars bis zu funktionsfähigen Übergabe.

Werkplanung
Die Werkplanung ist nach Ausführungsplanung des Architekten bzw. nach gesonderter Aufforderung/ Abstimmung zum Aufmaß zu erstellen und digital über die Bauüberwachung zur Prüfung und Bestätigung vorzulegen. Die Werkplanung wird vor Fertigungsbeginn von der Bauüberwachung des Auftraggebers zur Ausführung digital freigegeben. Es ist durch den AN für einen entsprechenden Planungsvorlauf bezüglich Abstimmungen und Planfreigaben zu sorgen. Zu Werkplanungsanforderungen siehe Abschnitt 0.3.4.

0.2.7. Gerüste, Hebezeuge, Aufzüge, Lagerräume u.ä.
Alle Leistungen zur Baustelleneinrichtung, die nicht im nachfolgenden Leistungsverzeichnis gesondert beschrieben und für die Ausführung der ausgeschriebenen Leistung erforderlich sind, sind in die Einheitspreise einzukalkulieren.

Notwendige Hebezeuge, Hubgeräte, Schrägaufzügen u.ä. sind einzurechnen, ebenso wie die Leistungen zu deren Auf- und Abbau sowie Herrichten und Rückbau der Standplätze / Aufstellfläche.

Räume für Lagerung stehen grundsätzlich nicht zur Verfügung. Falls ein Lagerraum zur Verfügung gestellt wird, ist das Lagerrisiko allein vom AN zu tragen.
Die Sicherung und Bewachung aller Leistungen und Materialien des vom AN zu erstellenden Werkes obliegt dem AN.

Der Auftragnehmer (AN) hat die nach Arbeitsstättenverordnung und Arbeitsstättenrichtlinie geforderten Maßnahmen für seine Beschäftigten selbst zu erbringen (z.B. Aufenthaltscontainer).

Vom AN ist ein Ersthelfer zu benennen, dieser muss ständig auf der Baustelle anwesend sein.

## Zusätzlicher Text
0.3.1. Kalkulationshinweise
Für die in diesem Leistungsverzeichnis aufgeführten Arbeiten sind alle Transportkosten, Kipp- und Deponiegebühren sowie alle Aufwendungen, die für den Transport und den Einbau (z.B. Hebezeuge, Abstützungen, Unterkeilungen, Montagehilfsmittel usw.) benötigt werden, einzukalkulieren, soweit im LV-Text nichts anderes beschrieben ist.
Zwischenlagerkosten werden nicht gesondert vergütet.

Stundenlohnarbeiten
Die Durchführung von Stundenlohnarbeiten darf nur mit Zustimmung des Auftraggebers begonnen werden. Stundenzettel, die nicht am Tage oder nach Fertigstellung der Teilleistungen abgezeichnet werden, werden nicht anerkannt. Eine zusätzliche Vergütung von Maschinen erfolgt nicht, sofern nicht ausdrücklich mit dem AG bzw. der Bauüberwachung vereinbart.

0.3.2. Zusammenarbeit
Der AN hat für die Dauer des Vertrages einen fachlich befähigten Projektleiter zu bestellen, der berechtigt ist, selbstständig und jederzeit Entscheidungen für den AN zu treffen. Der Projektleiter ist dem AG und der örtlichen Bauüberwachung bei Vertragsabschluss schriftlich zu benennen. Jeder Wechsel in der Person des Projektleiters ist dem AG und der örtlichen Bauüberwachung unverzüglich schriftlich anzuzeigen.
Ein Polier oder Vorarbeiter, der fachlich und persönlich geeignet und deutschsprachig ist, muss während der Arbeitszeit auf der Baustelle anwesend sein.

Die Bauüberwachung wird in periodischen Abständen (in der Regel 1x wöchentlich) Baubesprechungen einberufen. Der Firmenbauleiter oder sein Stellvertreter haben nach Aufforderung der Bauüberwachung an diesen Besprechungen teilzunehmen. Unentschuldigte Nichtteilnahme an Besprechungen berechtigt den Auftragnehmer nicht, koordinative oder technische Entscheidungen, welche in der Besprechung getroffen wurden, zu beeinspruchen oder daraus terminliche oder vertragliche Konsequenzen zu formulieren.

Die Sicherung und Bewachung aller Leistungen und Materialien des vom Auftragnehmer zu erstellenden Werkes obliegt dem Auftragnehmer. Der Auftragnehmer ist für die Verwahrung und Unterbringung seiner Werkzeuge, Materialien, Geräte, Bau- und Hilfsstoffe selbst verantwortlich. Schadensersatzansprüche gegen den Auftraggeber sind ausgeschlossen.
Durch den AG ist eine Bauwesenversicherung abgeschlossen. Diese kann nur für Schäden > 1000,- € in Anspruch genommen werden und hat eine Selbstbeteiligung vom AN von 1000,- € pro Schadensfall.

Der Auftragnehmer hat sicherzustellen, dass die Objektüberwachung des Auftraggebers jederzeit den ungehinderten Zutritt zu den vom AN genutzten Bereichen der Baustelle hat und über alle relevanten technischen Angelegenheiten informiert wird. Die Objektüberwachung ist zu Weisungen gegenüber dem Auftragnehmer berechtigt, jedoch nicht zu Vertragsänderungen.

Die Reinigung der Arbeitsbereiche ist eine Nebenleistung nach VOB, Teil B, auf die ausdrücklich hingewiesen wird. Sollte der Auftragnehmer seiner Reinigungspflicht auch trotz Aufforderung durch die Bauüberwachung des Auftraggebers nicht nachkommen, wird eine Reinigung durch Dritte durch die Bauüberwachung veranlasst, und die Kosten werden auf den AN umgelegt.

Auf der Baustelle herrscht striktes Alkoholverbot, innerhalb der Gebäude, auch im Rohbau, besteht generell Rauchverbot.

0.3.3. Normen und Vorschriften
Die für das jeweilige Gewerk bestehenden Normen und Richtlinien sind anzuwenden.

Alle anwendbaren DIN- und EN-Normen, die Vorschriften der Berufsgenossenschaften und die Unfallverhütungsvorschriften der Gesetzlichen Unfallversicherung in den zum Ausführungszeitpunkt gültigen Fassungen, sowie die Verarbeitungsrichtlinien, Montage- und Einbauvorschriften der Hersteller, sind verbindlich einzuhalten.

Darüber hinaus gelten alle einschlägigen und hier nicht gesondert genannten Vorschriften und die allgemein anerkannten Regeln der Technik, die sich auf das vorgesehene Material und dessen Verarbeitung beziehen.

Qualitätsangaben und Güteanforderungen sind Mindestangaben. Sie gelten als Vertragsbestandteil und dürfen bei der Ausführung ohne Genehmigung des Auftraggebers nicht gemindert werden. Änderungen während der Bauzeit gehen zu Lasten des AN.

Für die angebotenen Einrichtungssysteme ist das GS-Zeichen "geprüfte Sicherheit" nachzuweisen.

Soweit in der Leistungsbeschreibung auf Technische Spezifikationen, z.B. nationale Normen, mit denen Europäische Normen umgesetzt werden, europäisch technische Bewertungen, gemeinsame technische Spezifikationen, Internationale Normen, Bezug genommen wird, werden auch ohne den ausdrücklichen Zusatz: "oder gleichwertig" immer auch gleichwertige Technische Spezifikationen in Bezug genommen.

0.3.4 Sonstige Leistungen
Die Ausarbeitung des Angebotes hat unter Zugrundelegung der im Leistungsverzeichnis niedergelegten Beschreibungen und unter Beachtung der in den  Vorbemerkungen getroffenen Festlegungen zu erfolgen.

Auf Verlangen des Auftraggebers bzw. seiner beauftragten Planer sind vor der Vergabe erforderlichen Datenblätter bzw. Katalogauszüge der angebotenen Fabrikate / Modelle einzureichen, die eine eindeutige Zuordnung und Prüfbarkeit ermöglichen.

Im Leistungsumfang ist, falls nicht ausdrücklich etwas anderes ausgesagt wird, neben der Lieferung aller erforderlichen Materialien grundsätzlich auch die betriebsfertige Aufstellung und Montage in den vorgesehenen Räumlichkeiten mit eingeschlossen.

Dazu gehört unter anderem :
die Lieferung aller zur Leistung gehörenden Materialien, Hilfsmaterialen und Vorrichtungen, soweit nicht ausdrücklich etwas anderes vereinbart ist, frei Aufstellungsort, d.h. incl. Fracht-, Transport- und Versicherungskosten,
die komplette betriebsfertige Aufstellung, Montage ggf. Einrichtung und Anschluss aller erforderlichen Leitungen für den Betrieb der Waren am Aufstellungsort entsprechend des Einrichtungsplanes, mit allen Lohn- und Lohnnebenkosten, Überstunden- sowie Feiertagszuschlägen, Auslösung, Sonderzulagen, Fahrgeldrückerstattung sowie allen erforderlichen Nebentätigkeiten,
die Prüfung, d.h. die Feststellung der Unversehrtheit und Funktionstüchtigkeit der gelieferten Artikel inkl. aller Einzelteile, sowie
die fachgerechte Entfernung und Entsorgung aller Transporthilfsmittel, Verpackungsmaterialien und bei der Montage entstandenen Verunreinigungen (Bohrspäne u.ä.).
Aus diesem Grund werden die zur ordnungsgemäßen Ausführung notwendigen Nebenarbeiten nicht ausdrücklich erwähnt. Sie sind von vornherein Bestandteil der einzelnen Leistungen.

Die Vergütung erfolgt nach tatsächlich ausgeführten Leistungen entsprechend vertraglichen Einheitspreisen. Mehr- oder Minderleistungen gegenüber dem Mengenansatz des Leistungsverzeichnisses sowie das Entfallen einzelner Positionen ergeben keinen Anspruch auf Neufestsetzung der Einheitspreise, sofern hierdurch der Gesamtrahmen nicht wesentlich verändert wird.

Eine besondere Vergütung für Leistungen, die durch die Technischen Vorschriften und Vorbemerkungen des Leistungsverzeichnisses bestimmt und vom Auftragnehmer zu erbringen sind, erfolgt nicht, unbeachtet, ob die Frage der Kostentragung dort geregelt ist.

Ein Exemplar der Planunterlagen und das Leistungsverzeichnis sind auf der Baustelle aufzubewahren.

Bautagebuch
Der Auftragnehmer hat dem Auftraggeber in geeigneter Form über den Personal- und Geräteeinsatz, Materiallieferungen, die Arbeitsleistungen, den Arbeitsfortschritt und über besondere Vorkommnisse aktuell zu berichten. Hierzu zählen auch Begehungen mit der Berufsgenossenschaft und dem Gewerbeaufsichtsamt. Dem Auftraggeber sind alle Unfälle, Erste Hilfe - Fälle und Schadensfälle unverzüglich mitzuteilen.
Das Bautagebuch ist der Bauüberwachung wöchentlich unaufgefordert vorzulegen. In den Bautagesberichten sind u.a. aufzunehmen:
Name der Firma und Baustelle
fortlaufende Nummerierung
Datum
Temperatur um 7.00 Uhr (morgens), windgeschützte Stelle
Witterungsverhältnisse
Anzahl der Arbeitskräfte (AK) nach Lohngruppen/ Qualifikation
Maschineneinsatz
ausgeführte Leistung mit Ortsangabe (Bauteil/ Geschoss/ Achsen) und Bezug zum betroffenen Vorgang (Vorgangsnummer/ Planbezeichnung)
besondere Maßnahmen und Vorkommnisse
Anweisungen der Bauüberwachung und des SiGe-Koordinators
Unterschrift des Bauleiters des AN

Bestandsunterlagen zum Nachweis
Seitens Auftraggeber/Nutzer werden inhaltliche und formale Vorgaben an die Gewerkedokumentation gestellt, welche nachfolgend erläutert werden.
Sämtliche Unterlagen sind durch den AN spätestens 10 Werktage vor Abnahme digital (Dateiformat PDF) und auf Anforderung zusätzlich auf Papier (1-fach) zu übergeben.
Nachfolgende Übersicht veranschaulicht die geforderte Gliederung und stellt exemplarisch den Umfang der geforderten Dokumentation dar:

Deckblatt mit folgenden Angaben: Bauvorhaben, Gewerk, Leistungsinhalt, Bauzeit, ausführendes Unternehmen mit Ansprechpartner und Kontaktdaten
Inhaltsverzeichnis
Fachunternehmererklärung AN und ggf. NAN
Verzeichnis Nachauftragnehmer
Bautagebücher, Abnahmebescheinigungen sonstige Bescheinigungen
freigegebene Unterlagen zur Werkplanung
Materialnachweise mit eindeutigen Produktbezeichnungen, Gerätenachweise, Produktdatenblätter,  Konformitätserklärungen, Übereinstimmungserklärungen (inkl. Zuordnung zu den Positionen des  Leistungsverzeichnisses)
Revisionszeichnungen der eigenen Werkplanungsleistung, das heißt, die freigegebene Werkplanung  einschließlich eingearbeiteter Änderung aus Freigabe-Auflagen und einschließlich aufmaßlicher Aktualisierung
Aufstellung der gelieferten und eingebauten Ausstattungsgegenstände mit Angabe der Artikelnummer (inkl. der Zuordnung zu den Positionen des Leistungsverzeichnisses)
Zertifikate und Zulassungen
Einweisungs-, Mess- und Prüfprotokolle
Bedienungsanleitungen und Wartungshinweise, soweit erforderlich

Die Erstellung der Bestandsunterlagen wird nicht gesondert vergütet und ist in die Einheitspreise einzukalkulieren.
Das Vorliegen der Bestandsunterlagen ist Voraussetzung für die Abnahme und die Einreichung der Schlussrechnung.

## Zusätzlicher Text
Durch den Auftragnehmer ist nach Auftragserteilung eine mit dem Auftraggeber abgestimmte Werkplanung anzufertigen.

Der Aufwand dafür ist in einer separaten Position zu kalkulieren.

## Zusätzlicher Text
Die Schnittstelle zu den Leistungen der bauseitigen Gewerke der technischen Gebäudeausrüstung (TGA) ist die Oberkante des Fertigfußbodens bzw. die Wandoberfläche.
Die haustechnische Versorgung der durch die Werkplanung zu definierenden Anschlusspunkte der Lehrer-, Schülertische bzw. Abzug auf der Oberkante Estrich bzw. Wand/Decke und die Verbindung untereinander (Weiterleitung vom Lehrertisch) innerhalb der Deckenzwischenräume, sowie die Deckendurchführungen inkl. Brandschutzabtrennung in der Ebene der Geschossdecke sind bauseitige Leistung der Auftragnehmer TGA auf Grundlage der Werkplanung des Auftragnehmers Fachraumausstattung.
Der Anschluss, die interne Verrohrung / Verdrahtung innerhalb der Fachraumausstattung und die Inbetriebnahme der Ausstattungsgegenstände sind Leistungen des Auftragnehmers Fachraumausstattung, in Zusammenarbeit mit den Auftragnehmern TGA.
Abweichend hiervon ist der Anschluss der bauseitig zugeführten Daten-Kabel, an die sich im Leistungsumfang des Auftragnehmers Fachraumausstattung befindlichen Daten-Anschlussdosen in den Lehrertischen, Leistung der Auftragnehmer TGA. Die Leitungsführung dieser bauseitigen Zuleitungen im Lehrertisch vom Bodenanschlusspunkt zu den Daten-Anschlussdosen ist dabei Leistung des Auftragnehmers Fachraumausstattung, in Zusammenarbeit mit den Auftragnehmern TGA.

## Zusätzlicher Text
Die erforderliche Bodenbefestigung der Ausstattungsgegenstände soll im Fußbodenaufbau des schwimmend verlegten Zementestrichs über der Rohdecke mit einer Befestigungs-/Bohrtiefe von max. 80 mm erfolgen.

Der Fußbodenaufbau (150 mm) der auszustattenden Räume setzt sich wie folgt zusammen:
3 mm elastischer Bodenbelag
2 mm Feinausgleich
65 mm Zementestrich CT-C30-F5-S85-H65 als Heizestrich
(mind. 65 mm über Rohr)
20 mm Heizrohr (Gewerk Heizung) auf
5 mm Tackerplatte (Gewerk Heizung)
25 mm EPS-Trittschalldämmung inkl. PE-Folie
30 mm Wärmedämmung

Im Bereich der zu befestigenden Ausstattungsgegenstände sind Aussparungsflächen festgelegt, in denen keine Heizrohrverlegung erfolgt. Dort hat der Zementestrich eine Stärke von ca. 85 mm.

## 3-31 Ausstattung Fachkabinette
Datum: 20.03.2026

**Ausführungsbeschreibung 1 Ausführungsbeschreibung Korpusmöbel**
*Ausführungsbeschreibung Korpusmöbel*
Alle in diesem Leistungsverzeichnis beschriebenen Korpusmöbel als Unterbau-, Schrank-, Hänge- und Aufsatzelemente, sind kombinierbar und mit folgenden Merkmalen zu kalkulieren:

Korpus fest verdübelt und verleimt
Korpus aus melaminharzbeschichteter Flachpressplatte KF nach DIN EN 14322, Emissionsklasse E1 nach DIN EN 312 ca. 19 mm, allseitig mit durchgefärbten Melaminharzkanten ca. 0,5 mm stark, Korpusaußenfarbe passend zu Frontfarbe
Dekor/Farbe Korpus nach Herstellerkollektion und Wahl des AG, z.B. RAL 9002 Grauweiß
Mittel- und Trennwände sowie feste Zwischenböden fest mit dem Korpus verdübelt und verleimt, alle anderen Ausstattungen voll variabel, austausch- und nachrüstbar
Sockel an allen freistehenden Seiten, Sockelhöhe ca. 75-100 mm, 4 höhenverstellbare Sockelfüße, Verstellbereich mind. +/- 20 mm, durch den Korpusboden hindurch verstellbar
Dekor/Farbe Sockel nach Herstellerkollektion und Wahl des AG, z.B. RAL 7016 Anthrazitgrau
Rückwand ca. 6-8 mm stark, eingenutet und eingeleimt, in Korpusinnenfarbe
Rückwand und Sockel ca. 2 cm von der Rückseite eingerückt, Ausführung mit Sockelausklinkung
Seiteninnenwände mit durchgehenden Lochreihen in ca. 30 mm Abständen für die Aufnahme von Einlegeböden
Material Einlegeböden entsprechend Korpus bis 600 mm Rasterbreite, ab 900 mm Rasterbreite Einlegeböden mit vorderem Aluminium-Verstärkungsprofil, Belastbarkeit bis ca. 60 kg
Schubkastenauszug mit Stahlzargen auf Rollenführung mit Auszugsstopp und Schließkraftabdämpfung, Belastbarkeit ca. 30 kg, Schubkästen herausnehmbar
Front und Sichtrückwände aus melaminharzbeschichteter Flachpressplatte KF nach DIN EN 14322, Emissionsklasse E1 nach DIN EN 312 ca. 19 mm, allseitig mit durchgefärbten Polypropylen-Kanten (PP-Kanten) ca. 2 mm stark
Dekor/Farbe Front/Sichtrückwände nach Herstellerkollektion und Wahl des AG, z.B. RAL 9002 Grauweiß
Türscharniere Drehtüren als Ganzmetall-Topfbänder mit einem Öffnungswinkel von 270 Grad und mit integrierter Höhen und Seiteneinstellung, Bänder mit Schnellmontagetechnik zum Einhängen der Fronten, Tür wahlweise links oder rechts angeschlagen; zusätzliche Ausstattung mit 90 Grad Öffnungsbegrenzer an seitlichen Wand- oder Heizkörperanschlüssen zur Vermeidung des Anschlagens entsprechend der Grundrisssituation
Möbelgriffe als Metallbügelgriffe, matt vernickelt
alle Fronten abschließbar mit Zylinderschlosssystem, Auszüge über Zentralverschluss, Drehtüren mit Drehstangenverschluss mit 3-Punkt-Verriegelung, Schiebetüren mit Druckzylinder-Schloss, Zylinderschlösser mit austauschbarem Plättchenzylinderkern und Wendeschlüssel als Einheitsschließung bzw. als Einzelschließung / Schließkreis nach Schließplan in Abstimmung mit dem Auftraggeber inkl. einem Generalschlüssel für alle Schließungen (Hausmeister)
Korpusmöbel in Reihe verbaut und jeweils miteinander fest mittels Verschraubung verbunden
die Standsicherheit der Korpusmöbel ist entsprechend den Anforderungen der BG-Regel BGR 234 Pkt. 4.2.1 durch Wandbefestigung o.ä. sicherzustellen, die Befestigung erfolgt an Massiv- bzw. Trockenbauwänden
*Angebotener Hersteller Korpusmöbel*
angebotener Hersteller Korpusmöbel: '....................................................'

***Ende Ausführungsbeschreibung 1

### Teilobjekt 1 Ausstattung Fachkabinette

#### Bereich 1.01 Schulgebäude Bauteil A1 - KG 380

##### Abschnitt 1.01.01 A 304 Biologie

**1.01.01.010 Lehrer-Experimentiertisch ca. 2450x750x900**
*** gemäß Ausführungsbeschreibung 1
Lehrer-Experimentiertisch mit Energie-Versorgungskanal und Stromversorgungsgerät (SVG)

Abmessungen l x b x h ca. 2.450 x 750 x 900 mm

bestehend aus:

Tischplatte
ca. 30 mm Feinsteinzeug-Verbundplatte mit Epoxidharz-Wulstrand, aus großformatigen Feinsteinzeugplatten, Glasur weiß, Farbe Epoxidharz-Wulstrand nach Herstellerkollektion und Wahl des AG, z.B. Grau (ähnl. RAL 9006 Weißaluminium)
Abmessungen l x b ca. 1.950 x 750 mm

Medienkanal
1 Stück lehrerseitig durchgehender Medienkanal mit ca. 160 mm hoher Zarge aus Aluminium pulverbeschichtet, mit integrierten Bedien- und Kontrollelementen und 3-seitiger Blende
Farbe nach Herstellerkollektion und Wahl des AG, z.B. RAL 9002 Grauweiß

Unterbauschränke (inkl. aller Bohrungen, Durchbrüche etc.)
1 Stück Unterbau Beckenschrank für Anbaubecken, Rasterbreite 550 mm, Lehrerseite 1 Flügeltür mit Schloss, Griff und Belüftungsgitter, Schülerseite 1 Flügeltür mit Schloss, Griff und Belüftungsgitter
1 Stück Unterbauschrank mit Mittelwand für Systemtrenner / Propangasflasche  (Lehrerseite) und für Elektroinstallation (Schülerseite), Rasterbreite 600 mm,  Lehrerseite geteilte Ausführung, Fach für Systemtrenner und Fach für Gasflasche, mit 2 Flügeltüren mit Schloss, Griff und Belüftungsgittern oben und unten, Schülerseite 1 Flügeltür mit Schloss und Griff
1 Stück Unterbauschrank mit Mittelwand als Staufach (Lehrerseite) und für Elektroinstallation (Schülerseite), Rasterbreite 600 mm,  Lehrerseite mit 1 Einlegeboden, mit 1 Flügeltür mit Schloss, Griff, Schülerseite 1 Flügeltür mit Schloss und Griff
1 Stück Unterbauschrank mit Mittelwand für Stromversorgungsgerät (Lehrerseite) und Blende (Schülerseite),  Rasterbreite 600 mm, Lehrerseite Stromversorgungsgerät (SVG) herausziehbar, Front mit Schloss und Griff, Schülerseite 1 Blende

Sockel
1 Stück umlaufender Sockel mit Bodenabdichtung, ca. 80 mm hoch, Bodenmontage

Ausstattung:
Elektro-Unterverteiler
Elektro-Unterverteiler zu Einbau in Installationsunterschrank, Rasterbreite 500 mm, aus Stahlblech, epoxydharzpulverbeschichtet, Kunststoffabdeckung
einschließlich der notwendigen Anzahl an Schützen, Sicherungen und Steuereinheiten
inkl. betriebsfertiger Montage und kompletter Verdrahtung, alle Abgänge bis auf Klemmleiste verdrahtet
inkl. Anschlussmöglichkeit für bis zu 3 bauseitige Not-Aus-Taster
Bestückung der Unterverteilung ist auf den jeweiligen Bedarf des Raumes und Einrichtungsprogramms abzustimmen und nach VDE 0100 Teil 723 und VDE 0789 Teil 100 auszuführen

Medienkanal
1 x Elektro-Hauptschalter (1 Schlüsseltaster, 1 Aus-Taster, 1 Kontrollleuchte)
1 x Doppeldrucktaster Elektro Schüler (1 Ein-Taster, 1 Aus-Taster, 1 Kontrollleuchte)
2 x Not-Aus Taster, überlistungssicher, (1 Lehrerseite, 1 Schülerseite)
1 x Doppeldrucktaster Magnetventil Gas Lehrer (1 Ein-Taster, 1 Aus-Taster, 1 Kontrollleuchte)
4 x Stromversorgung 230V/16A  Schukosteckdose mit erhöhtem Berührungsschutz, im Systemrahmen eingesetzt
1 x Kleinspannung Installations-Set mit 4 Sicherheitspolklemmen 4 mm2 und 1 Sicherheitspolklemme (Schutzleiter) 4 mm2 im Systemrahmen eingesetzt
2 x Stromversorgung EDV 230V/16A  Schukosteckdose mit erhöhtem Berührungsschutz und Klappdeckel, abgesichert vor Not-Aus, rot gekennzeichnet, im Systemrahmen eingesetzt
1 x Datendoppeldose RJ45 Cat. 6 (LAN)
1x Tastschalter AUF-AB zur Ansteuerung bauseitige Außenverschattungsanlage, im Systemrahmen eingesetzt

Stromversorgungsgerät (SVG)
für Schublade im Unterbauschrank, Rasterbreite 600
Wechselstrom AC 0-30V; 40A umschaltbar auf  AC 0-60V; 20A
Gleichstrom DC 0-30V; 40A umschaltbar auf  DC 0-60V; 20A
Restwelligkeit der Gleichspannung <5%
Festspannung (AC): 0-2-4-6-8-10-12V/10A
Gleichrichtung in Wechselstrom-Brückenschaltung
Trenntrafo galvanisch vom Netz getrennt
1 Voltmeter, analog
1 Amperemeter, analog

Anbaubecken
1 x Labor-Anbaubecken aus Feinsteinzeug, Glasur weiß, Abmessungen l x b x h ca. 550 x 600 x 260 mm
mit angeformter Armaturenbank, Seifenschale und erhöhter Spritzschutzwand
Geruchsverschluss NW 50 mit Ab- und Überlauf, losem Sieb und Stopfenverschluss
1 x Mehrmedien-Standsäulenarmatur für Kaltwasser mit zwei parallelen Auslaufventilen und 1 hochgezogenem Schwenkauslauf, mit Verdrehschutz und Laborverschraubung, Strahlregler in Tülle, grau, sowie zwei Gashähnen für Allgas mit Verschlusskupplung und Anschlussstück
1 x Augendusche mit 2 Duschköpfen und separatem Standfuß, 1,5 m Druckschlauch, Anschluss 1/2", Druckstufe PN 10 Ausführung nach DIN EN 15154-2, entsprechend Richtlinien und Normen TRGS 526, BGI 850-0, DIN 1988 T4, EN 1717

Laborsicherheitsventil
1 x Labor-Gas-Sicherheitsventil als automatisches Laborsicherheitssystem mit Doppelmagnetventil zur Zuschaltung GAS-Haupt entsprechend DVGW Arbeitsblatt G 621, VG 20, schnell öffnend, schnell schließend, mit Mengeneinstellung, Anschluss 3/4 ", Netzspannung 220/240 V 50/60 Hz

Propangasflasche
1 x Propangasflasche mit 5 kg Inhalt, einschl. Schlauchtülle, Schlauch, Druckregler, thermischer Absperrung und Kontrollmanometer

Installation
inkl. bebriebsfertiger Montage, Bodenbefestigung und kompletter interner Verrohrung und Verdrahtung der Gas-, Sanitär- und Elektroinstallation
Menge: 1,000 St

**1.01.01.020 Systemtrenner**
Systemtrenner im Unterschrank des vorstehend beschriebenen Lehrer-Experimentiertisches

Systemtrenner:
1x Systemarmatur zur Absicherung von Trinkwasseranlagen gegen Rückdrücken, Rückfließen und Rücksaugen, Flüssigkeitskategorie 4 nach DIN EN 1717, mit Druckminderer und Feinsieb, sowie Auffangtrichter unter dem Systemtrenner

Installation
inkl. bebriebsfertiger Montage und kompletter interner Verrohrung
Menge: 1,000 St

**1.01.01.030 Deckenversorgungssystem mit höhenflexiblen Abnahmestellen**
Deckenversorgungssystem als Medienschiene in zwei Einzelsträngen mit insgesamt 8 höhenflexiblen Abnahmestellen

bestehend aus:

zwei Einzelsträngen (Medienschiene) entsprechend Schülertischanordnung mit Abhangprofilen entsprechend Raumhöhe an der Rohdecke befestigt

Einzelstranglänge (Strang 1 / Strang 2) l je ca. 6.000 mm
Gesamtlänge (Strang 1 + Strang 2) l ca. 12.000 mm
Raumhöhe OKFFB bis UK Rohdecke ca. 3.460 mm
lichte Raumhöhe ca. 3.050 mm (Trockenbau-Unterhangdecke)

Medienschiene je Einzelstrang (Strang 1 / Strang 2) bestehend aus:
geschlossenem Systemkanal mit beidseitigem stirnseitigen Abschluss mit formschlüssigen Kopfstücken als Endkappen
ca. 3 Stück (bzw. Anzahl nach statischem Erfordernis) Abhangprofile als Deckenbefestigungselement für die Medienschiene und als Zuführung für die Medien Elektro aus dem Unterdeckenbereich, einschl. Unterkonstruktion für die Deckenbefestigung und Queraussteifung zur Stabilisierung
4 Stück elektrisch auf die Bedienhöhe absenkbare oder abschwenkbare Medienabnahmestellen, Unterkante im hochgefahrenen oder hochgeklappten Zustand mind. 2,10 m, mit Sicherung gegen Fehlbedienung, zur Aufnahme der nachfolgend beschriebenen Medienbestückung, mit biegeflexiblen Leitungen für den dynamischen Einsatz in Energieführungen

Medienbestückung je absenkbarer oder abschwenkbarer Medienabnahmestelle Schüler (Anzahl gesamt = 8 Stück):
4 x Stromversorgung 230V/16A  Schukosteckdose mit erhöhtem Berührungsschutz, Medienfreigabe vom Lehrertisch steuerbar
2 x Kleinspannung Installations-Set mit 4 Sicherheitspolklemmen 4 mm2 und 1 Sicherheitspolklemme (Schutzleiter) 4 mm2, Medienfreigabe vom Lehrertisch steuerbar

Installation
inkl. bebriebsfertiger Montage und kompletter interner Verdrahtung der Elektroinstallation

Befestigungsuntergrund: ca. 280 mm Stahlbetondecke

Die Montage der Abhangprofile der Medienschienen hat zu einem gesonderten, vorgezogenem Zeitpunkt als Vorab-Montage zu erfolgen, um die Baufreiheit für das Ausbau- gewerk Trockenbau Unterhangdecke zu gewährleisten !

Alle Mehraufwendungen sind in den Einheitspreis einzukalkulieren.
Menge: 1,000 St

**1.01.01.040 Medienverbindung Experimentiertisch - Deckensystem**
Medienverbindung Experimentiertisch - Deckensystem

Medienverbindungsleitungen zwischen der Unterverteilung des Lehrer-Experimentiertisches am Anschlusspunkt A1 und den Abnahmestellen der Medienschienen des Deckenversorgungssystems.

Verlegung ab Anschlusspunkt A1 Elektro mit Fädelung über entsprechender Leer- bzw. Schutzverrohrung unterhalb des Estrichs sowie Übergang und vertikaler Leitungsführung in bauseitiger TB-Wand bis an die Rohdecke, Weiterführung an Rohdecke mit einem Installationsführungssystem im Unterdeckenbereich und Zuführung zu Abnahmestellen über Abhangprofile der Medienschiene.

Medienverbindungsleitungen
Anzahl und Dimensionierung entsprechend vorstehend beschriebener Medienbestückung der Abnahmestellen der Medienschiene
einschl. der vorbereitenden Verlegung Medienleitung Not-Aus für evtl. zu einem späteren Zeitpunkt nachzurüstende Not-Aus-Taster an den Abnahmestellen der Medienschienen

Installation
inkl. bebriebsfertiger Montage und kompletter interner Verdrahtung der Elektroinstallation zum Zeitpunkt der Fertiginstallation

Befestigungsuntergrund: ca. 280 mm Stahlbetondecke

Die Montage der Medienverbindungsleitungen hat zu einem gesonderten, vorgezogenem Zeitpunkt als Vorab-Montage zu erfolgen, um die Baufreiheit für die Ausbaugewerke Estrich, Trockenbau Unterhangdecke und Trockenbau-Wand zu gewährleisten !
Die Leitungsenden der Medienverbindungsleitungen sind bis zur Fertiginstallation durch den AN Fachraumausstattung durch geeignete Maßnahmen zu sichern und zu schützen.

Alle Mehraufwendungen sind in den Einheitspreis einzukalkulieren.
Menge: 1,000 St

##### Abschnitt 1.01.02 A 305 NR Biologie

**1.01.02.010 Labor-Experimentiertisch mit Zellengestell ca. 2750x750x900/1.350**
*** gemäß Ausführungsbeschreibung 1
Labor-Experimentiertisch mit Zellengestell und Einbaubecken

Abmessungen l x b x h ca. 2.750 x 750 x 900/1.350 mm

bestehend aus:

Tischplatte
ca. 30 mm Feinsteinzeug-Verbundplatte mit Epoxidharz-Wulstrand, aus großformatigen Feinsteinzeugplatten, Glasur weiß, Farbe Epoxidharz-Wulstrand nach Herstellerkollektion und Wahl des AG, z.B. Grau (ähnl. RAL 9006 Weißaluminium)
Abmessungen l x b ca. 2.750 x 750 mm
2x seitliche Silikonfuge an Wand- bzw. Schrankanschluss der Tischplatte, Farbe passend zum Epoxidharz-Wulstrand

Standeinheit
1 Stück Zellengestell für Wandarbeitstisch Rasterbreite 1.200 mm
1 Stück Zellengestell für Wandarbeitstisch Rasterbreite 900 mm
1 Stück Zellengestell für Wandarbeitstisch Rasterbreite 600 mm
1 Stück Wandblende ca. 50 mm breit, vertikal als seitlicher Wandanschluss über die gesamte Zellengestellhöhe über der Tischplatte
Systemständer aus Aluminium
1 Medienkanal integrierte Bedienelemente, mit 5 mm Rohglasauflage, 2 Stativstangenhalter

Unterbauschränke (inkl. aller Bohrungen, Durchbrüche etc.)
1 Stück Unterbauschrank für Einbaubecken, Rasterbreite 600 mm, Fach für Becken und Installationen, 1 Flügeltür mit Schloss, Griff und Belüftungsgittern oben und unten
1 Stück Unterbauschrank für Propangasflasche, Rasterbreite 300 mm, 1 Flügeltür mit Schloss, Griff und Belüftungsgittern oben und unten
1 Nische mit 1 Front für Unterbau-Labor-Spülmaschine (Unterbau-Labor-Spülmaschine in ges. Position), Rasterbreite 600 mm
1 Nische mit 1 Front mit Griff für Unterbau-Kühlschrank (Unterbau-Kühlschrank in ges. Position), Rasterbreite 600 mm
1 Stück Unterbauschrank für Elektroinstallation, Rasterbreite 600 mm, Fach für Unterverteiler, 1 Flügeltür mit Schloss und Griff
1 Stück korpusbündige Schrankblende ca. 50 mm breit, vertikal als seitlicher Wandanschluss über die gesamte Korpushöhe

Sockel
1 Stück umlaufender Sockel mit Bodenabdichtung, ca. 80 mm hoch, Bodenmontage

Ausstattung:
Elektro-Unterverteiler
Elektro-Unterverteiler zu Einbau in Installationsunterschrank, Rasterbreite 500 mm, aus Stahlblech, epoxydharzbeschichtet, Kunststoffabdeckung
einschließlich der notwendigen Anzahl an Schützen, Sicherungen und Steuereinheiten
inkl. betriebsfertiger Montage und kompletter Verdrahtung, alle Abgänge bis auf Klemmleiste verdrahtet
inkl. Anschlussmöglichkeit für bis zu 3 bauseitigen Not-Aus-Schalter
Bestückung der Unterverteilung ist auf den jeweiligen Bedarf des Raumes und Einrichtungsprogramms abzustimmen und nach VDE 0100 Teil 723 und VDE 0789 Teil 100 auszuführen

Medienkanal
1 x Elektro-Hauptschalter (1 Schlüsseltaster, 1 Aus-Taster, 1 Kontrollleuchte)
1 x Doppeldrucktaster Elektro (1 Ein-Taster, 1 Aus-Taster, 1 Kontrollleuchte)
1 x Not-Aus Taster, überlistungssicher
1 x Doppeldrucktaster Magnetventil Gas (1 Ein-Taster, 1 Aus-Taster, 1 Kontrollleuchte)
4 x Stromversorgung 230V/16A  Schukosteckdose mit erhöhtem Berührungsschutz, im Systemrahmen eingesetzt
1 x Datendoppeldose RJ45 Cat. 6 (LAN)
2 x Gashahn für Allgas mit Verschlusskupplung und Anschlussstück

Einbaubecken
1 x Labor-Einbaubecken aus Feinsteinzeug, Glasur weiß, Abmessungen l x b x h ca. 450 x 450 x 260 mm
Geruchsverschluss NW 50 mit Ab- und Überlauf, losem Sieb und Stopfenverschluss
1 x Standarmatur für Kalt- und Warmwasser, Mischbatterie zum Anschluss an bauseitigen Durchlauferhitzer (Durchlauferhitzer bauseits durch Gewerk Sanitär - Anschluss durch Gewerk Fachraumausstattung), schwenkbares Auslaufventil, Strahlregler in Tülle, grau
1 x Augendusche mit Brausekopf und separatem Standfuß, 1,5 m Druckschlauch, Anschluss 1/2", Druckstufe PN 10 Ausführung nach DIN EN 15154-2, entsprechend Richtlinien und Normen TRGS 526, sowie den Richtlinien der Berufsgenossenschaft Chemie BGR120 (ZH1/119)

Laborsicherheitsventil
1 x Labor-Gas-Sicherheitsventil als automatisches Laborsicherheitssystem mit Doppelmagnetventil zur Zuschaltung GAS-Haupt entsprechend DVGW Arbeitsblatt G 621, VG 20, schnell öffnend, schnell schließend, mit Mengeneinstellung, Anschluss 3/4 ", Netzspannung 220/240 V 50/60 Hz

Propangasflasche
1 x Propangasflasche mit 5 kg Inhalt, einschl. Schlauchtülle, Schlauch, Druckregler, thermischer Absperrung und Kontrollmanometer

Installation
inkl. bebriebsfertiger Montage und kompletter interner Verrohrung und Verdrahtung der Gas-, Sanitär- und Elektroinstallation
Menge: 1,000 St

**1.01.02.020 Systemtrenner**
Systemtrenner im Unterschrank des vorstehend beschriebenen Lehrer-Experimentiertisches

Systemtrenner:
1x Systemarmatur zur Absicherung von Trinkwasseranlagen gegen Rückdrücken, Rückfließen und Rücksaugen, Flüssigkeitskategorie 4 nach DIN EN 1717, mit Druckminderer und Feinsieb, sowie Auffangtrichter unter dem Systemtrenner

Installation
inkl. bebriebsfertiger Montage und kompletter interner Verrohrung
Menge: 1,000 St

**1.01.02.030 Unterbau-Labor-Spülmaschine für Schulen**
Unterbau-Labor-Spülmaschine zum Einbau in Nische des
vorstehend beschriebenen Labortisches

Gerät zum speziellen Einsatz in Schulen, bestehend aus einer umgebauten Haushalts-Spülmaschine,
vorhandener kunststoffbeschichteter Unter- und Oberkorb ist durch Unter- und Oberkorb aus 18/8 Edelstahl aus dem Laborprogramm zu ersetzen, Körbe passend zu nachfolgend beschriebenen 1/2 bzw. 1/4 Korb-Einsätzen,
zusätzliches Glasbruchsieb als Lochblechscheibe aus V2A zum Schutz der Pumpe gegen Glasbruch,
Umrüstung der Wasserzufuhr des Oberkorbs

Abmessungen b x t x h ca. 598 x 570 x 805 mm

Elektroanschluss:
Spannung 230V/50 Hz
Länge Anschlusskabel ca. 1,7 m

Wasseranschluss:
Zuleitung Kaltwasser 3/4"
Länge Anschlussschlauch Kaltwasser ca. 1,5 m

Abwasseranschluss:
flexibler Ablaufschlauch (lichte Weite ca. 22 mm)
Länge Ablaufschlauch ca. 1,5 m

Ausstattung:
Ober- und Unterkorb aus Edelstahl zur Aufnahme von 1/2 und 1/4 Einsätzen
1 x Einsatz 1/2 zur Aufnahme von Weithalsgläsern, Messzylinder usw., mit 26 kleinen Federhaken 105 mm,  l x b x h ca. 410 x 195 x 116 mm
1 x Einsatz 1/2 zur Aufnahme von Weithalsgläsern, Messzylinder usw., mit 13 großen Federhaken 175 mm,  l x b x h ca. 420 x 180 x 186 mm
1 x Einsatz 1/2 zur Aufnahme von Trichtern, Bechergläsern, Weithals-Glaswaren usw.,  l x b x h ca. 442 x 225 x 67/127 mm
1 x Einsatz 1/4 für Reagenzgläser bis 12 x 165 mm einschl. Deckel A 13, Maschenweite 9 x 9 mm,  l x b x h ca. 320 x 200 x 192/212 mm
1 x Einsatz 1/4 für Reagenzgläser bis 12 x 200 mm einschl. Deckel A 13, Maschenweite 9 x 9 mm,  l x b x h ca. 320 x 200 x 223/243 mm

Installation
inkl. bebriebsfertiger Montage, dem Anschluss und der Inbetriebnahme
Menge: 1,000 St

**1.01.02.040 Unterbau-Kühlschrank mit Gefrierfach**
Unterbau-Kühlschrank mit Gefrierfach zum Einbau in Nische des vorstehend beschriebenen Labortisches

Abmessungen b x t x h ca. 598 x 570 x 820 mm

Elektroanschluss:
Spannung 230V/50 Hz
Länge Anschlusskabel ca. 2,0 m

Ausstattung:
Nutzinhalt ca. 110 Liter, davon ca. 16 Liter ***Gefrierfach
Türanschlag rechts oder links
Energieeffizienzklasse E (A - G)
FCKW- / FKW-frei
Be- und Entlüftung im Frontbereich
Abtau-Automatik im Kühlteil
2 Abstellflächen aus Sicherheitsglas, davon 2 höhenverstellbar
LED-Beleuchtung
inkl. aller Befestigungsmittel

Installation
inkl. bebriebsfertiger Montage, dem Anschluss und der Inbetriebnahme
Menge: 1,000 St

**1.01.02.050 Chemikalienschrank ca. 600x600x2050**
*** gemäß Ausführungsbeschreibung 1
Chemikalienschrank
Abmessungen l x b x h ca. 600 x 600 x 2.050 mm

Chemikalienabteil mit 2 Stufeneinlegeböden mit Glasauflage und 2 Einlegeböden mit Glasauflage
Abteiltür verschließbar und mit Kennzeichnung, sowie mit Zuluftöffnung im unteren Bereich
alle Metallbeschläge mit Kunststoffbeschichtung gegen Korrosion geschützt
integrierter senkrechter Abluftkanal für Abteilabsaugung
1 Abluftstutzen (NW 110) mit Tellerventil im Schrankdeckel, Abluftmenge 30-50 m3/h
der Anschluss an den Abluftstutzen und die Abluftverrohrung über dem Schrank erfolgt bauseits durch Gewerk Lüftung
Menge: 1,000 St

**1.01.02.060 Gefahrstoffschrank ca. 600x600x2050**
Gefahrstoffschrank
Abmessungen l x b x h ca. 600 x 600 x 2.050 mm

Sicherheitsschrank zur sicheren und vorschriftsmäßigen Aufbewahrung von brennbaren Flüssigkeiten (Lösemittel) / Gefahrstoffen in Arbeitsräumen gemäß EN 14470-1 (Typ 90)
Farbe nach Herstellerkollektion und Wahl des AG, z.B. RAL 9002 Grauweiß
Korpus und Tür aus mehrwandigem Stahlblech mit Isoliermaterial nach DIN 4102 nicht brennbar
1 Flügeltür, abschließbar, mit Einhandbedienung,
Tür mit Feststellanlage und Thermoüberwachung für selbsttätig wirkende Türschließung im Brandfall
1 Abluftstutzen und 1 Zuluftöffnung (NW 75) im Schrankdeckel, Abluftmenge 6 m3/h
1 x Bodenauffangwanne aus beschichtetem Stahlblech
1 x Lochblecheinsatz aus beschichtetem Stahlblech
4 x Einlegeboden aus beschichtetem Stahlblech
inkl. Anschluss an bauseitigen Potenzialausgleich
der Anschluss an den Abluftstutzen und die Abluftverrohrung über dem Schrank erfolgt bauseits durch Gewerk Lüftung
Menge: 1,000 St

**1.01.02.070 Säure- und Laugenschrank ca. 600x600x2050**
*** gemäß Ausführungsbeschreibung 1
Säure- und Laugenschrank
Abmessungen l x b x h ca. 600 x 600 x 2.050 mm

Oberteil als Säureabteil mit 2 Tablarauszügen, Tragkraft  ca. 25 kg, mit flüssigkeitsdichten Polypropylenwannen,  herausnehmbar
Unterteil als Laugenabteil mit 2 Tablarauszügen, Tragkraft  ca. 25 kg, mit flüssigkeitsdichten Polypropylenwannen,  herausnehmbar
beide Abteiltüren verschließbar und mit Kennzeichnung, sowie mit Zuluftöffnung im unteren Bereich
alle Metallbeschläge mit Kunststoffbeschichtung gegen Korrosion geschützt
integrierter senkrechter Abluftkanal für Abteilabsaugung
1 Abluftstutzen (NW 110) mit Tellerventil im Schrankdeckel, Abluftmenge 30-50 m3/h
der Anschluss an den Abluftstutzen und die Abluftverrohrung über dem Schrank erfolgt bauseits durch Gewerk Lüftung
Menge: 1,000 St

**1.01.02.080 Geräteaufsatzschrank ca. 600x350x700 für abgesaugte Sicherheitschränke**
*** gemäß Ausführungsbeschreibung 1
Geräteaufsatzschrank mit Leiterschiene für abgesaugte Sicherheitsschränke
Abmessungen l x b x h ca. 600 x 350 x 700 mm

geringere Schranktiefe für die Weiterleitung der Absaugung der Sicherheitsschränke
mit durch den Schrankkorpus demontierbarer Rückwand zur Revisionierung der Abluftanschlüsse
1 Stück Flügeltür DIN rechts/links
1 Stück Einlegeboden
einschl. Leiterschiene über die Gesamtbreite

Die Montage des Geräteaufsatzschrankes hat in Abstimmung mit dem Gewerk Lüftung (Anschluss der Sicherheitsschränke) im zeitlichen Versatz zur Aufstellung der Sicherheitsschränke zu erfolgen.
Menge: 1,000 St

**1.01.02.090 Geräteaufsatzschrank ca. 600x350x700 Revision Gefahrstoffschrank**
*** gemäß Ausführungsbeschreibung 1
Geräteaufsatzschrank als Revisionsschrank für Gefahrstoffschrank
Abmessungen l x b x h ca. 600 x 350 x 700 mm

Korpus ohne Rückwand zur Revisionierung der Abluftanschlüsse Gefahrstoffschrank
1 Stück Flügeltür DIN rechts/links
einschl. Leiterschiene über die Gesamtbreite
Befestigung an beidseitig angrenzende Geräteaufsatzschränke

Die Montage des Geräteaufsatzschrankes hat in Abstimmung mit dem Gewerk Lüftung (Anschluss der Sicherheitsschränke) im zeitlichen Versatz zur Aufstellung der Sicherheitsschränke zu erfolgen.
Menge: 1,000 St

**1.01.02.100 Geräteaufsatzschrank ca. 600x350/550x700 für abgesaugte Sicherheitschränke**
*** gemäß Ausführungsbeschreibung 1
Geräteaufsatzschrank mit Leiterschiene für abgesaugte Sicherheitsschränke
Abmessungen l x b x h ca. 600 x 350/550 x 700 mm

geringere Schranktiefe für die Weiterleitung der Absaugung der Sicherheitsschränke
Korpusseite rechts mit 550 mm Tiefe als seitlicher Abschluss in Schranktiefe der Geräteunterschränke
mit durch den Schrankkorpus demontierbarer Rückwand zur Revisionierung der Abluftanschlüsse
1 Stück Flügeltür DIN rechts
1 Stück Einlegeboden
einschl. Leiterschiene über die Gesamtbreite

Die Montage des Geräteaufsatzschrankes hat in Abstimmung mit dem Gewerk Lüftung (Anschluss der Sicherheitsschränke) im zeitlichen Versatz zur Aufstellung der Sicherheitsschränke zu erfolgen.
Menge: 1,000 St

##### Abschnitt 1.01.03 A 306 Physik

**1.01.03.010 Lehrer-Experimentiertisch ca. 2450x750x900**
*** gemäß Ausführungsbeschreibung 1
Lehrer-Experimentiertisch mit Energie-Versorgungskanal und Stromversorgungsgerät (SVG)

Abmessungen l x b x h ca. 2.450 x 750 x 900 mm

bestehend aus:

Tischplatte
ca. 30 mm Feinsteinzeug-Verbundplatte mit Epoxidharz-Wulstrand, aus großformatigen Feinsteinzeugplatten, Glasur weiß, Farbe Epoxidharz-Wulstrand nach Herstellerkollektion und Wahl des AG, z.B. Grau (ähnl. RAL 9006 Weißaluminium)
Abmessungen l x b ca. 1.950 x 750 mm

Medienkanal
1 Stück lehrerseitig durchgehender Medienkanal mit ca. 160 mm hoher Zarge aus Aluminium pulverbeschichtet, mit integrierten Bedien- und Kontrollelementen und 3-seitiger Blende
Farbe nach Herstellerkollektion und Wahl des AG, z.B. RAL 9002 Grauweiß

Unterbauschränke (inkl. aller Bohrungen, Durchbrüche etc.)
1 Stück Unterbau Beckenschrank für Anbaubecken, Rasterbreite 550 mm, Lehrerseite 1 Flügeltür mit Schloss, Griff und Belüftungsgitter, Schülerseite 1 Flügeltür mit Schloss, Griff und Belüftungsgitter
1 Stück Unterbauschrank mit Mittelwand für Systemtrenner / Propangasflasche  (Lehrerseite) und für Elektroinstallation (Schülerseite), Rasterbreite 600 mm,  Lehrerseite geteilte Ausführung, Fach für Systemtrenner und Fach für Gasflasche, mit 2 Flügeltüren mit Schloss, Griff und Belüftungsgittern oben und unten, Schülerseite 1 Flügeltür mit Schloss und Griff
1 Stück Unterbauschrank mit Mittelwand als Staufach (Lehrerseite) und für Elektroinstallation (Schülerseite), Rasterbreite 600 mm,  Lehrerseite mit 1 Einlegeboden, mit 1 Flügeltür mit Schloss, Griff, Schülerseite 1 Flügeltür mit Schloss und Griff
1 Stück Unterbauschrank mit Mittelwand für Stromversorgungsgerät (Lehrerseite) und Blende (Schülerseite),  Rasterbreite 600 mm, Lehrerseite Stromversorgungsgerät (SVG) herausziehbar, Front mit Schloss und Griff, Schülerseite 1 Blende

Sockel
1 Stück umlaufender Sockel mit Bodenabdichtung, ca. 80 mm hoch, Bodenmontage

Ausstattung:
Elektro-Unterverteiler
Elektro-Unterverteiler zu Einbau in Installationsunterschrank, Rasterbreite 500 mm, aus Stahlblech, epoxydharzpulverbeschichtet, Kunststoffabdeckung
einschließlich der notwendigen Anzahl an Schützen, Sicherungen und Steuereinheiten
inkl. betriebsfertiger Montage und kompletter Verdrahtung, alle Abgänge bis auf Klemmleiste verdrahtet
inkl. Anschlussmöglichkeit für bis zu 3 bauseitige Not-Aus-Taster
Bestückung der Unterverteilung ist auf den jeweiligen Bedarf des Raumes und Einrichtungsprogramms abzustimmen und nach VDE 0100 Teil 723 und VDE 0789 Teil 100 auszuführen

Medienkanal
1 x Elektro-Hauptschalter (1 Schlüsseltaster, 1 Aus-Taster, 1 Kontrollleuchte)
1 x Doppeldrucktaster Elektro Schüler (1 Ein-Taster, 1 Aus-Taster, 1 Kontrollleuchte)
2 x Not-Aus Taster, überlistungssicher, (1 Lehrerseite, 1 Schülerseite)
1 x Doppeldrucktaster Magnetventil Gas Lehrer (1 Ein-Taster, 1 Aus-Taster, 1 Kontrollleuchte)
4 x Stromversorgung 230V/16A  Schukosteckdose mit erhöhtem Berührungsschutz, im Systemrahmen eingesetzt
1 x Kleinspannung Installations-Set mit 4 Sicherheitspolklemmen 4 mm2 und 1 Sicherheitspolklemme (Schutzleiter) 4 mm2 im Systemrahmen eingesetzt
2 x Stromversorgung EDV 230V/16A  Schukosteckdose mit erhöhtem Berührungsschutz und Klappdeckel, abgesichert vor Not-Aus, rot gekennzeichnet, im Systemrahmen eingesetzt
1 x Datendoppeldose RJ45 Cat. 6 (LAN)

Stromversorgungsgerät (SVG)
für Schublade im Unterbauschrank, Rasterbreite 600
Wechselstrom AC 0-30V; 40A umschaltbar auf  AC 0-60V; 20A
Gleichstrom DC 0-30V; 40A umschaltbar auf  DC 0-60V; 20A
Restwelligkeit der Gleichspannung <5%
Festspannung (AC): 0-2-4-6-8-10-12V/10A
Gleichrichtung in Wechselstrom-Brückenschaltung
Trenntrafo galvanisch vom Netz getrennt
1 Voltmeter, analog
1 Amperemeter, analog

Anbaubecken
1 x Labor-Anbaubecken aus Feinsteinzeug, Glasur weiß, Abmessungen l x b x h ca. 550 x 600 x 260 mm
mit angeformter Armaturenbank, Seifenschale und erhöhter Spritzschutzwand
Geruchsverschluss NW 50 mit Ab- und Überlauf, losem Sieb und Stopfenverschluss
1 x Mehrmedien-Standsäulenarmatur für Kaltwasser mit zwei parallelen Auslaufventilen und 1 hochgezogenem Schwenkauslauf, mit Verdrehschutz und Laborverschraubung, Strahlregler in Tülle, grau, sowie zwei Gashähnen für Allgas mit Verschlusskupplung und Anschlussstück
1 x Augendusche mit 2 Duschköpfen und separatem Standfuß, 1,5 m Druckschlauch, Anschluss 1/2", Druckstufe PN 10 Ausführung nach DIN EN 15154-2, entsprechend Richtlinien und Normen TRGS 526, BGI 850-0, DIN 1988 T4, EN 1717

Laborsicherheitsventil
1 x Labor-Gas-Sicherheitsventil als automatisches Laborsicherheitssystem mit Doppelmagnetventil zur Zuschaltung GAS-Haupt entsprechend DVGW Arbeitsblatt G 621, VG 20, schnell öffnend, schnell schließend, mit Mengeneinstellung, Anschluss 3/4 ", Netzspannung 220/240 V 50/60 Hz

Propangasflasche
1 x Propangasflasche mit 5 kg Inhalt, einschl. Schlauchtülle, Schlauch, Druckregler, thermischer Absperrung und Kontrollmanometer

Installation
inkl. bebriebsfertiger Montage, Bodenbefestigung und kompletter interner Verrohrung und Verdrahtung der Gas-, Sanitär- und Elektroinstallation
Menge: 1,000 St

**1.01.03.020 Systemtrenner**
Systemtrenner im Unterschrank des vorstehend beschriebenen Lehrer-Experimentiertisches

Systemtrenner:
1x Systemarmatur zur Absicherung von Trinkwasseranlagen gegen Rückdrücken, Rückfließen und Rücksaugen, Flüssigkeitskategorie 4 nach DIN EN 1717, mit Druckminderer und Feinsieb, sowie Auffangtrichter unter dem Systemtrenner

Installation
inkl. bebriebsfertiger Montage und kompletter interner Verrohrung
Menge: 1,000 St

**1.01.03.030 Deckenversorgungssystem mit höhenflexiblen Abnahmestellen**
Deckenversorgungssystem als Medienschiene in zwei Einzelsträngen mit insgesamt 8 höhenflexiblen Abnahmestellen

bestehend aus:

zwei Einzelsträngen (Medienschiene) entsprechend Schülertischanordnung mit Abhangprofilen entsprechend Raumhöhe an der Rohdecke befestigt

Einzelstranglänge (Strang 1 / Strang 2) l je ca. 6.000 mm
Gesamtlänge (Strang 1 + Strang 2) l ca. 12.000 mm
Raumhöhe OKFFB bis UK Rohdecke ca. 3.460 mm
lichte Raumhöhe ca. 3.050 mm (Trockenbau-Unterhangdecke)

Medienschiene je Einzelstrang (Strang 1 / Strang 2) bestehend aus:
geschlossenem Systemkanal mit beidseitigem stirnseitigen Abschluss mit formschlüssigen Kopfstücken als Endkappen
ca. 3 Stück (bzw. Anzahl nach statischem Erfordernis) Abhangprofile als Deckenbefestigungselement für die Medienschiene und als Zuführung für die Medien Elektro aus dem Unterdeckenbereich, einschl. Unterkonstruktion für die Deckenbefestigung und Queraussteifung zur Stabilisierung
4 Stück elektrisch auf die Bedienhöhe absenkbare oder abschwenkbare Medienabnahmestellen, Unterkante im hochgefahrenen oder hochgeklappten Zustand mind. 2,10 m, mit Sicherung gegen Fehlbedienung, zur Aufnahme der nachfolgend beschriebenen Medienbestückung, mit biegeflexiblen Leitungen für den dynamischen Einsatz in Energieführungen

Medienbestückung je absenkbarer oder abschwenkbarer Medienabnahmestelle Schüler (Anzahl gesamt = 8 Stück):
4 x Stromversorgung 230V/16A  Schukosteckdose mit erhöhtem Berührungsschutz, Medienfreigabe vom Lehrertisch steuerbar
2 x Kleinspannung Installations-Set mit 4 Sicherheitspolklemmen 4 mm2 und 1 Sicherheitspolklemme (Schutzleiter) 4 mm2, Medienfreigabe vom Lehrertisch steuerbar

Installation
inkl. bebriebsfertiger Montage und kompletter interner Verdrahtung der Elektroinstallation

Befestigungsuntergrund: ca. 280 mm Stahlbetondecke

Die Montage der Abhangprofile der Medienschienen hat zu einem gesonderten, vorgezogenem Zeitpunkt als Vorab-Montage zu erfolgen, um die Baufreiheit für das Ausbau- gewerk Trockenbau Unterhangdecke zu gewährleisten !

Alle Mehraufwendungen sind in den Einheitspreis einzukalkulieren.
Menge: 1,000 St

**1.01.03.040 Medienverbindung Experimentiertisch - Deckensystem**
Medienverbindung Experimentiertisch - Deckensystem

Medienverbindungsleitungen zwischen der Unterverteilung des Lehrer-Experimentiertisches am Anschlusspunkt A1 und den Abnahmestellen der Medienschienen des Deckenversorgungssystems.

Verlegung ab Anschlusspunkt A1 Elektro mit Fädelung über entsprechender Leer- bzw. Schutzverrohrung unterhalb des Estrichs sowie Übergang und vertikaler Leitungsführung in bauseitiger TB-Wand bis an die Rohdecke, Weiterführung an Rohdecke mit einem Installationsführungssystem im Unterdeckenbereich und Zuführung zu Abnahmestellen über Abhangprofile der Medienschiene.

Medienverbindungsleitungen
Anzahl und Dimensionierung entsprechend vorstehend beschriebener Medienbestückung der Abnahmestellen der Medienschiene
einschl. der vorbereitenden Verlegung Medienleitung Not-Aus für evtl. zu einem späteren Zeitpunkt nachzurüstende Not-Aus-Taster an den Abnahmestellen der Medienschienen

Installation
inkl. bebriebsfertiger Montage und kompletter interner Verdrahtung der Elektroinstallation zum Zeitpunkt der Fertiginstallation

Befestigungsuntergrund: ca. 280 mm Stahlbetondecke

Die Montage der Medienverbindungsleitungen hat zu einem gesonderten, vorgezogenem Zeitpunkt als Vorab-Montage zu erfolgen, um die Baufreiheit für die Ausbaugewerke Estrich, Trockenbau Unterhangdecke und Trockenbau-Wand zu gewährleisten !
Die Leitungsenden der Medienverbindungsleitungen sind bis zur Fertiginstallation durch den AN Fachraumausstattung durch geeignete Maßnahmen zu sichern und zu schützen.

Alle Mehraufwendungen sind in den Einheitspreis einzukalkulieren.
Menge: 1,000 St

##### Abschnitt 1.01.04 A 307 NR Physik

**1.01.04.010 Labor-Experimentiertisch mit Zellengestell ca. 2400x750x900/1.350**
*** gemäß Ausführungsbeschreibung 1
Labor-Experimentiertisch mit Zellengestell und Einbaubecken

Abmessungen l x b x h ca. 2.400 x 750 x 900/1.350 mm

bestehend aus:

Tischplatte
ca. 30 mm Feinsteinzeug-Verbundplatte mit Epoxidharz-Wulstrand, aus großformatigen Feinsteinzeugplatten, Glasur weiß, Farbe Epoxidharz-Wulstrand nach Herstellerkollektion und Wahl des AG, z.B. Grau (ähnl. RAL 9006 Weißaluminium)
Abmessungen l x b ca. 2.400 x 750 mm

Standeinheit
2 Stück Zellengestell für Wandarbeitstisch Rasterbreite 1.200 mm
Systemständer aus Aluminium
1 Medienkanal integrierte Bedienelemente, mit 5 mm Rohglasauflage, 2 Stativstangenhalter

Unterbauschränke (inkl. aller Bohrungen, Durchbrüche etc.)
1 Stück Unterbauschrank für Einbaubecken, Rasterbreite 600 mm, Fach für Becken und Installationen, 1 Flügeltür mit Schloss, Griff und Belüftungsgittern oben und unten
1 Stück Unterbauschrank als Staufach, Rasterbreite 600 mm, mit 1 Einlegeboden, 1 Flügeltür mit Schloss und Griff
1 Stück Unterbauschrank für Elektroinstallation, Rasterbreite 600 mm, Fach für Unterverteiler, 1 Flügeltür mit Schloss und Griff
1 Stück Unterbauschrank für Propangasflasche, Rasterbreite 600 mm, 1 Flügeltür mit Schloss, Griff und Belüftungsgittern oben und unten

Sockel
1 Stück umlaufender Sockel mit Bodenabdichtung, ca. 80 mm hoch, Bodenmontage

Ausstattung:
Elektro-Unterverteiler
Elektro-Unterverteiler zu Einbau in Installationsunterschrank, Rasterbreite 500 mm, aus Stahlblech, epoxydharzbeschichtet, Kunststoffabdeckung
einschließlich der notwendigen Anzahl an Schützen, Sicherungen und Steuereinheiten
inkl. betriebsfertiger Montage und kompletter Verdrahtung, alle Abgänge bis auf Klemmleiste verdrahtet
inkl. Anschlussmöglichkeit für bis zu 3 bauseitigen Not-Aus-Schalter
Bestückung der Unterverteilung ist auf den jeweiligen Bedarf des Raumes und Einrichtungsprogramms abzustimmen und nach VDE 0100 Teil 723 und VDE 0789 Teil 100 auszuführen

Medienkanal
1 x Elektro-Hauptschalter (1 Schlüsseltaster, 1 Aus-Taster, 1 Kontrollleuchte)
1 x Doppeldrucktaster Elektro (1 Ein-Taster, 1 Aus-Taster, 1 Kontrollleuchte)
1 x Not-Aus Taster, überlistungssicher
1 x Doppeldrucktaster Magnetventil Gas (1 Ein-Taster, 1 Aus-Taster, 1 Kontrollleuchte)
4 x Stromversorgung 230V/16A  Schukosteckdose mit erhöhtem Berührungsschutz, im Systemrahmen eingesetzt
1 x Datendoppeldose RJ45 Cat. 6 (LAN)
2 x Gashahn für Allgas mit Verschlusskupplung und Anschlussstück

Einbaubecken
1 x Labor-Einbaubecken aus Feinsteinzeug, Glasur weiß, Abmessungen l x b x h ca. 450 x 450 x 260 mm
Geruchsverschluss NW 50 mit Ab- und Überlauf, losem Sieb und Stopfenverschluss
1 x Standarmatur für Kalt- und Warmwasser, Mischbatterie zum Anschluss an bauseitigen Durchlauferhitzer (Durchlauferhitzer bauseits durch Gewerk Sanitär - Anschluss durch Gewerk Fachraumausstattung), schwenkbares Auslaufventil, Strahlregler in Tülle, grau
1 x Augendusche mit Brausekopf und separatem Standfuß, 1,5 m Druckschlauch, Anschluss 1/2", Druckstufe PN 10 Ausführung nach DIN EN 15154-2, entsprechend Richtlinien und Normen TRGS 526, sowie den Richtlinien der Berufsgenossenschaft Chemie BGR120 (ZH1/119)

Laborsicherheitsventil
1 x Labor-Gas-Sicherheitsventil als automatisches Laborsicherheitssystem mit Doppelmagnetventil zur Zuschaltung GAS-Haupt entsprechend DVGW Arbeitsblatt G 621, VG 20, schnell öffnend, schnell schließend, mit Mengeneinstellung, Anschluss 3/4 ", Netzspannung 220/240 V 50/60 Hz

Propangasflasche
1 x Propangasflasche mit 5 kg Inhalt, einschl. Schlauchtülle, Schlauch, Druckregler, thermischer Absperrung und Kontrollmanometer

Installation
inkl. bebriebsfertiger Montage und kompletter interner Verrohrung und Verdrahtung der Gas-, Sanitär- und Elektroinstallation
Menge: 1,000 St

**1.01.04.020 Systemtrenner**
Systemtrenner im Unterschrank des vorstehend beschriebenen Lehrer-Experimentiertisches

Systemtrenner:
1x Systemarmatur zur Absicherung von Trinkwasseranlagen gegen Rückdrücken, Rückfließen und Rücksaugen, Flüssigkeitskategorie 4 nach DIN EN 1717, mit Druckminderer und Feinsieb, sowie Auffangtrichter unter dem Systemtrenner

Installation
inkl. bebriebsfertiger Montage und kompletter interner Verrohrung
Menge: 1,000 St

##### Abschnitt 1.01.05 A 312 NaWi

**1.01.05.010 Lehrer-Experimentiertisch ca. 2450x750x900**
*** gemäß Ausführungsbeschreibung 1
Lehrer-Experimentiertisch mit Energie-Versorgungskanal und Stromversorgungsgerät (SVG)

Abmessungen l x b x h ca. 2.450 x 750 x 900 mm

bestehend aus:

Tischplatte
ca. 30 mm Feinsteinzeug-Verbundplatte mit Epoxidharz-Wulstrand, aus großformatigen Feinsteinzeugplatten, Glasur weiß, Farbe Epoxidharz-Wulstrand nach Herstellerkollektion und Wahl des AG, z.B. Grau (ähnl. RAL 9006 Weißaluminium)
Abmessungen l x b ca. 1.950 x 750 mm

Medienkanal
1 Stück lehrerseitig durchgehender Medienkanal mit ca. 160 mm hoher Zarge aus Aluminium pulverbeschichtet, mit integrierten Bedien- und Kontrollelementen und 3-seitiger Blende
Farbe nach Herstellerkollektion und Wahl des AG, z.B. RAL 9002 Grauweiß

Unterbauschränke (inkl. aller Bohrungen, Durchbrüche etc.)
1 Stück Unterbau Beckenschrank für Anbaubecken, Rasterbreite 550 mm, Lehrerseite 1 Flügeltür mit Schloss, Griff und Belüftungsgitter, Schülerseite 1 Flügeltür mit Schloss, Griff und Belüftungsgitter
1 Stück Unterbauschrank mit Mittelwand für Systemtrenner / Propangasflasche  (Lehrerseite) und für Elektroinstallation (Schülerseite), Rasterbreite 600 mm,  Lehrerseite geteilte Ausführung, Fach für Systemtrenner und Fach für Gasflasche, mit 2 Flügeltüren mit Schloss, Griff und Belüftungsgittern oben und unten, Schülerseite 1 Flügeltür mit Schloss und Griff
1 Stück Unterbauschrank mit Mittelwand als Staufach (Lehrerseite) und für Elektroinstallation (Schülerseite), Rasterbreite 600 mm,  Lehrerseite mit 1 Einlegeboden, mit 1 Flügeltür mit Schloss, Griff, Schülerseite 1 Flügeltür mit Schloss und Griff
1 Stück Unterbauschrank mit Mittelwand für Stromversorgungsgerät (Lehrerseite) und Blende (Schülerseite),  Rasterbreite 600 mm, Lehrerseite Stromversorgungsgerät (SVG) herausziehbar, Front mit Schloss und Griff, Schülerseite 1 Blende

Sockel
1 Stück umlaufender Sockel mit Bodenabdichtung, ca. 80 mm hoch, Bodenmontage

Ausstattung:
Elektro-Unterverteiler
Elektro-Unterverteiler zu Einbau in Installationsunterschrank, Rasterbreite 500 mm, aus Stahlblech, epoxydharzpulverbeschichtet, Kunststoffabdeckung
einschließlich der notwendigen Anzahl an Schützen, Sicherungen und Steuereinheiten
inkl. betriebsfertiger Montage und kompletter Verdrahtung, alle Abgänge bis auf Klemmleiste verdrahtet
inkl. Anschlussmöglichkeit für bis zu 3 bauseitige Not-Aus-Taster
Bestückung der Unterverteilung ist auf den jeweiligen Bedarf des Raumes und Einrichtungsprogramms abzustimmen und nach VDE 0100 Teil 723 und VDE 0789 Teil 100 auszuführen

Medienkanal
1 x Elektro-Hauptschalter (1 Schlüsseltaster, 1 Aus-Taster, 1 Kontrollleuchte)
1 x Doppeldrucktaster Elektro Schüler (1 Ein-Taster, 1 Aus-Taster, 1 Kontrollleuchte)
2 x Not-Aus Taster, überlistungssicher, (1 Lehrerseite, 1 Schülerseite)
1 x Doppeldrucktaster Magnetventil Gas Lehrer (1 Ein-Taster, 1 Aus-Taster, 1 Kontrollleuchte)
1 x Doppeldrucktaster Magnetventil Gas Schüler (1 Ein-Taster, 1 Aus-Taster, 1 Kontrollleuchte)
4 x Stromversorgung 230V/16A  Schukosteckdose mit erhöhtem Berührungsschutz, im Systemrahmen eingesetzt
1 x Kleinspannung Installations-Set mit 4 Sicherheitspolklemmen 4 mm2 und 1 Sicherheitspolklemme (Schutzleiter) 4 mm2 im Systemrahmen eingesetzt
2 x Stromversorgung EDV 230V/16A  Schukosteckdose mit erhöhtem Berührungsschutz und Klappdeckel, abgesichert vor Not-Aus, rot gekennzeichnet, im Systemrahmen eingesetzt
1 x Datendoppeldose RJ45 Cat. 6 (LAN)
1x Tastschalter AUF-AB zur Ansteuerung bauseitige Außenverschattungsanlage, im Systemrahmen eingesetzt

Stromversorgungsgerät (SVG)
für Schublade im Unterbauschrank, Rasterbreite 600
Wechselstrom AC 0-30V; 40A umschaltbar auf  AC 0-60V; 20A
Gleichstrom DC 0-30V; 40A umschaltbar auf  DC 0-60V; 20A
Restwelligkeit der Gleichspannung <5%
Festspannung (AC): 0-2-4-6-8-10-12V/10A
Gleichrichtung in Wechselstrom-Brückenschaltung
Trenntrafo galvanisch vom Netz getrennt
1 Voltmeter, analog
1 Amperemeter, analog

Anbaubecken
1 x Labor-Anbaubecken aus Feinsteinzeug, Glasur weiß, Abmessungen l x b x h ca. 550 x 600 x 260 mm
mit angeformter Armaturenbank, Seifenschale und erhöhter Spritzschutzwand
Geruchsverschluss NW 50 mit Ab- und Überlauf, losem Sieb und Stopfenverschluss
1 x Mehrmedien-Standsäulenarmatur für Kaltwasser mit zwei parallelen Auslaufventilen und 1 hochgezogenem Schwenkauslauf, mit Verdrehschutz und Laborverschraubung, Strahlregler in Tülle, grau, sowie zwei Gashähnen für Allgas mit Verschlusskupplung und Anschlussstück
1 x Augendusche mit 2 Duschköpfen und separatem Standfuß, 1,5 m Druckschlauch, Anschluss 1/2", Druckstufe PN 10 Ausführung nach DIN EN 15154-2, entsprechend Richtlinien und Normen TRGS 526, BGI 850-0, DIN 1988 T4, EN 1717

Laborsicherheitsventil
1 x Labor-Gas-Sicherheitsventil als automatisches Laborsicherheitssystem mit Doppelmagnetventil zur Zuschaltung GAS-Haupt entsprechend DVGW Arbeitsblatt G 621, VG 20, schnell öffnend, schnell schließend, mit Mengeneinstellung, Anschluss 3/4 ", Netzspannung 220/240 V 50/60 Hz

Laborsicherheitsventil und Steuerung
1 x Labor-Gas-Sicherheitsventil als automatisches Laborsicherheitssystem entsprechend DVGW Arbeitsblatt G 621 bestehend aus:
1 x Labor-Gas-Sicherheitsventil mit Doppelmagnetventil, Entlüftungsventil, Drucksensor und Schmutzfänger
1 x eigensichere Labor-Steuerung zur vollautomatischen Prüfung auf Dichtheit, Geschlossenstellung und Eingangsdruck, menügeführt, LCD-Anzeige mit 2x16 Zeichen
DN15 bis 25, Anschluss Rp-Gewinde mit Verschraubung, Eingangsdruck pe max. 100 mbar, Netzspannung 230 V  50/60 Hz

Propangasflasche
1 x Propangasflasche mit 5 kg Inhalt, einschl. Schlauchtülle, Schlauch, Druckregler, thermischer Absperrung und Kontrollmanometer

Installation
inkl. bebriebsfertiger Montage, Bodenbefestigung und kompletter interner Verrohrung und Verdrahtung der Gas-, Sanitär- und Elektroinstallation
Menge: 1,000 St

**1.01.05.020 Systemtrenner**
Systemtrenner im Unterschrank des vorstehend beschriebenen Lehrer-Experimentiertisches

Systemtrenner:
1x Systemarmatur zur Absicherung von Trinkwasseranlagen gegen Rückdrücken, Rückfließen und Rücksaugen, Flüssigkeitskategorie 4 nach DIN EN 1717, mit Druckminderer und Feinsieb, sowie Auffangtrichter unter dem Systemtrenner

Installation
inkl. bebriebsfertiger Montage und kompletter interner Verrohrung
Menge: 1,000 St

**1.01.05.030 Schüler-Experimentiertisch ca. 2400x600x800**
Schülerexperimentiertisch
mit Mittelinstallationssäule für Frontbecken und Medienanschlüsse,
für 4 Schülerarbeitsplätze

Abmessungen l x b x h ca. 2.400 x 600 x 800 mm

Gestell
2 Stück C-Fuß Gestell mit Metallunterbaukonstruktion, Stahlrohr 50x30 mm, mit Querzarge und zusätzlicher Plattenabstützung, zur Anbindung an Installationssäule, epoxydharzpulverbeschichtet, Farbe nach Herstellerkollektion und Wahl des AG, z.B. RAL 9006 Weißaluminium
Nivellierbarkeit des Fußteils ca. -10 bis +20 mm
2 Stück Sichtblende entsprechend Tischbreite rechts und links an Installationssäule, ca. 19 mm melaminharzbeschichtete Flachpressplatte KF DIN EN 14322, Emissionsklasse E1 nach DIN EN 312, allseitig mit durchgefärbten Polypropylen-Kanten (PP-Kanten) ca. 2 mm stark, Dekor/Farbe nach Herstellerkollektion und Wahl des AG, z.B. RAL 9002 Grauweiß, H ca. 25 cm, an C-Fuß  Gestell und Installationssäule anschließend
C-Fuß Gestelle und Installationssäule mit Bodenbefestigung

Tischplatte
ca. 30 mm Feinsteinzeug-Verbundplatte mit Epoxidharz-Wulstrand, aus großformatigen Feinsteinzeugplatten, Glasur weiß, Farbe Epoxidharz-Wulstrand nach Herstellerkollektion und Wahl des AG, z.B. Grau (ähnl. RAL 9006 Weißaluminium)
Abmessungen l x b ca. 2.400 x 600 mm

Einbaubecken
1 x Front-Einbaubecken aus Feinsteinzeug für Klapparmatur, Glasur weiß, Abmessungen l x b x h ca. 400 x 200 x 200 mm, inkl. Einbau in vorgenannte Tischplatte in Bereich der Installationssäule
Geruchsverschluss NW 50 mit Ablaufgarnitur und losem Sieb
1 x Klapparmatur für Kaltwasser mit 2 parallelen Auslaufventilen, mit Verdrehschutz und Laborverschraubung, Strahlregler in Tülle, grau, selbstabsperrend im eingeklappten Zustand
1 x geschlossene Abdeckplatte für Frontbecken bei Nichtnutzung, aus Kunststoff-Vollmaterial, abschließbar

Buchablagekörbe
4 Stück Buchablagekörbe

Medienzuführung als Mittelinstallation
Korpusverkleidung 19 mm melaminharzbeschichtete Flachpressplatte  KF DIN EN 14322, Emissionsklasse E1 nach DIN EN 312, allseitig mit durchgefärbten Polypropylen-Kanten (PP-Kanten) ca. 2 mm stark, Dekor/Farbe nach Herstellerkollektion und Wahl des AG, z.B. RAL 9002 Grauweiß, mit seitlichen Stahlblechhalbschalen mit gerundeten Kanten, epoxydharzpulverbeschichtet, Farbe nach Herstellerkollektion und Wahl des AG, z.B. RAL 9006 Weißaluminium
Elektrokleinverteiler mit Reihenklemmen
1 Revisionsöffnung für Installationsarbeiten, abschließbar
horizontale Energie-Versorgungsverkleidung rechts und links an Installationssäule, aus abgekantetem Stahlblech, epoxydharzpulverbeschichtet, Farbe nach Herstellerkollektion und Wahl des AG, z.B. RAL 9006 Weißaluminium
4 x Stromversorgung 230V/16A  Schukosteckdose mit erhöhtem Berührungsschutz, im Systemrahmen eingesetzt, inkl. Verdrahtung, Medienfreigabe vom Lehrertisch steuerbar
2 x Kleinspannung Installations-Set mit 4 Sicherheitspolklemmen 4 mm2 und 1 Sicherheitspolklemme (Schutzleiter) 4 mm2 im Systemrahmen eingesetzt, inkl. Verdrahtung, Medienfreigabe vom Lehrertisch steuerbar
2 x Gashahn für Allgas mit Verschlusskupplung und Anschlussstück, Medienfreigabe vom Lehrertisch steuerbar

Installation
inkl. bebriebsfertiger Montage, Bodenbefestigung und kompletter interner Verrohrung und Verdrahtung der Gas-, Sanitär- und Elektroinstallation
Menge: 6,000 St

**1.01.05.040 Schüler-Experimentiertisch ca. 1800x600x800**
Schülerexperimentiertisch
mit Mittelinstallationssäule für Frontbecken und Medienanschlüsse,
für 3 Schülerarbeitsplätze

Abmessungen l x b x h ca. 1.800 x 600 x 800 mm

Gestell
2 Stück C-Fuß Gestell mit Metallunterbaukonstruktion, Stahlrohr 50x30 mm, mit Querzarge und zusätzlicher Plattenabstützung, zur Anbindung an Installationssäule, epoxydharzpulverbeschichtet, Farbe nach Herstellerkollektion und Wahl des AG, z.B. RAL 9006 Weißaluminium
Nivellierbarkeit des Fußteils ca. -10 bis +20 mm
2 Stück Sichtblende entsprechend Tischbreite rechts und links an Installationssäule, ca. 19 mm melaminharzbeschichtete Flachpressplatte KF DIN EN 14322, Emissionsklasse E1 nach DIN EN 312, allseitig mit durchgefärbten Polypropylen-Kanten (PP-Kanten) ca. 2 mm stark, Dekor/Farbe nach Herstellerkollektion und Wahl des AG, z.B. RAL 9002 Grauweiß, H ca. 25 cm, an C-Fuß  Gestell und Installationssäule anschließend
C-Fuß Gestelle und Installationssäule mit Bodenbefestigung

Tischplatte
ca. 30 mm Feinsteinzeug-Verbundplatte mit Epoxidharz-Wulstrand, aus großformatigen Feinsteinzeugplatten, Glasur weiß, Farbe Epoxidharz-Wulstrand nach Herstellerkollektion und Wahl des AG, z.B. Grau (ähnl. RAL 9006 Weißaluminium)
Abmessungen l x b ca. 1.800 x 600 mm

Einbaubecken
1 x Front-Einbaubecken aus Feinsteinzeug für Klapparmatur, Glasur weiß, Abmessungen l x b x h ca. 400 x 200 x 200 mm, inkl. Einbau in vorgenannte Tischplatte in Bereich der Installationssäule
Geruchsverschluss NW 50 mit Ablaufgarnitur und losem Sieb
1 x Klapparmatur für Kaltwasser mit 2 parallelen Auslaufventilen, mit Verdrehschutz und Laborverschraubung, Strahlregler in Tülle, grau, selbstabsperrend im eingeklappten Zustand
1 x geschlossene Abdeckplatte für Frontbecken bei Nichtnutzung, aus Kunststoff-Vollmaterial, abschließbar

Buchablagekörbe
3 Stück Buchablagekörbe

Medienzuführung als Mittelinstallation
Korpusverkleidung 19 mm melaminharzbeschichtete Flachpressplatte  KF DIN EN 14322, Emissionsklasse E1 nach DIN EN 312, allseitig mit durchgefärbten Polypropylen-Kanten (PP-Kanten) ca. 2 mm stark, Dekor/Farbe nach Herstellerkollektion und Wahl des AG, z.B. RAL 9002 Grauweiß, mit seitlichen Stahlblechhalbschalen mit gerundeten Kanten, epoxydharzpulverbeschichtet, Farbe nach Herstellerkollektion und Wahl des AG, z.B. RAL 9006 Weißaluminium
Elektrokleinverteiler mit Reihenklemmen
1 Revisionsöffnung für Installationsarbeiten, abschließbar
horizontale Energie-Versorgungsverkleidung rechts und links an Installationssäule, aus abgekantetem Stahlblech, epoxydharzpulverbeschichtet, Farbe nach Herstellerkollektion und Wahl des AG, z.B. RAL 9006 Weißaluminium
4 x Stromversorgung 230V/16A  Schukosteckdose mit erhöhtem Berührungsschutz, im Systemrahmen eingesetzt, inkl. Verdrahtung, Medienfreigabe vom Lehrertisch steuerbar
2 x Kleinspannung Installations-Set mit 4 Sicherheitspolklemmen 4 mm2 und 1 Sicherheitspolklemme (Schutzleiter) 4 mm2 im Systemrahmen eingesetzt, inkl. Verdrahtung, Medienfreigabe vom Lehrertisch steuerbar
2 x Gashahn für Allgas mit Verschlusskupplung und Anschlussstück, Medienfreigabe vom Lehrertisch steuerbar

Installation
inkl. bebriebsfertiger Montage, Bodenbefestigung und kompletter interner Verrohrung und Verdrahtung der Gas-, Sanitär- und Elektroinstallation
Menge: 2,000 St

##### Abschnitt 1.01.06 A 313 NR Chemie/NaWi

**1.01.06.010 Labor-Experimentiertisch mit Zellengestell ca. 2400x750x900/1.350**
*** gemäß Ausführungsbeschreibung 1
Labor-Experimentiertisch mit Zellengestell und Einbaubecken

Abmessungen l x b x h ca. 2.400 x 750 x 900/1.350 mm

bestehend aus:

Tischplatte
ca. 30 mm Feinsteinzeug-Verbundplatte mit Epoxidharz-Wulstrand, aus großformatigen Feinsteinzeugplatten, Glasur weiß, Farbe Epoxidharz-Wulstrand nach Herstellerkollektion und Wahl des AG, z.B. Grau (ähnl. RAL 9006 Weißaluminium)
Abmessungen l x b ca. 2.400 x 750 mm

Standeinheit
2 Stück Zellengestell für Wandarbeitstisch Rasterbreite 1.200 mm
Systemständer aus Aluminium
1 Medienkanal integrierte Bedienelemente, mit 5 mm Rohglasauflage, 2 Stativstangenhalter

Unterbauschränke (inkl. aller Bohrungen, Durchbrüche etc.)
1 Stück Unterbauschrank für Einbaubecken, Rasterbreite 600 mm, Fach für Becken und Installationen, 1 Flügeltür mit Schloss, Griff und Belüftungsgittern oben und unten
1 Nische mit 1 Front für Unterbau-Labor-Spülmaschine (Unterbau-Labor-Spülmaschine in ges. Position), Rasterbreite 600 mm
1 Stück Unterbauschrank für Elektroinstallation, Rasterbreite 600 mm, Fach für Unterverteiler, 1 Flügeltür mit Schloss und Griff
1 Stück Unterbauschrank für Propangasflasche, Rasterbreite 600 mm, 1 Flügeltür mit Schloss, Griff und Belüftungsgittern oben und unten

Sockel
1 Stück umlaufender Sockel mit Bodenabdichtung, ca. 80 mm hoch, Bodenmontage

Ausstattung:
Elektro-Unterverteiler
Elektro-Unterverteiler zu Einbau in Installationsunterschrank, Rasterbreite 500 mm, aus Stahlblech, epoxydharzbeschichtet, Kunststoffabdeckung
einschließlich der notwendigen Anzahl an Schützen, Sicherungen und Steuereinheiten
inkl. betriebsfertiger Montage und kompletter Verdrahtung, alle Abgänge bis auf Klemmleiste verdrahtet
inkl. Anschlussmöglichkeit für bis zu 3 bauseitigen Not-Aus-Schalter
Bestückung der Unterverteilung ist auf den jeweiligen Bedarf des Raumes und Einrichtungsprogramms abzustimmen und nach VDE 0100 Teil 723 und VDE 0789 Teil 100 auszuführen

Medienkanal
1 x Elektro-Hauptschalter (1 Schlüsseltaster, 1 Aus-Taster, 1 Kontrollleuchte)
1 x Doppeldrucktaster Elektro (1 Ein-Taster, 1 Aus-Taster, 1 Kontrollleuchte)
1 x Not-Aus Taster, überlistungssicher
1 x Doppeldrucktaster Magnetventil Gas (1 Ein-Taster, 1 Aus-Taster, 1 Kontrollleuchte)
4 x Stromversorgung 230V/16A  Schukosteckdose mit erhöhtem Berührungsschutz, im Systemrahmen eingesetzt
1 x Datendoppeldose RJ45 Cat. 6 (LAN)
2 x Gashahn für Allgas mit Verschlusskupplung und Anschlussstück

Einbaubecken
1 x Labor-Einbaubecken aus Feinsteinzeug, Glasur weiß, Abmessungen l x b x h ca. 450 x 450 x 260 mm
Geruchsverschluss NW 50 mit Ab- und Überlauf, losem Sieb und Stopfenverschluss
1 x Standarmatur für Kalt- und Warmwasser, Mischbatterie zum Anschluss an bauseitigen Durchlauferhitzer (Durchlauferhitzer bauseits durch Gewerk Sanitär - Anschluss durch Gewerk Fachraumausstattung), schwenkbares Auslaufventil, Strahlregler in Tülle, grau
1 x Augendusche mit Brausekopf und separatem Standfuß, 1,5 m Druckschlauch, Anschluss 1/2", Druckstufe PN 10 Ausführung nach DIN EN 15154-2, entsprechend Richtlinien und Normen TRGS 526, sowie den Richtlinien der Berufsgenossenschaft Chemie BGR120 (ZH1/119)

Laborsicherheitsventil
1 x Labor-Gas-Sicherheitsventil als automatisches Laborsicherheitssystem mit Doppelmagnetventil zur Zuschaltung GAS-Haupt entsprechend DVGW Arbeitsblatt G 621, VG 20, schnell öffnend, schnell schließend, mit Mengeneinstellung, Anschluss 3/4 ", Netzspannung 220/240 V 50/60 Hz

Propangasflasche
1 x Propangasflasche mit 5 kg Inhalt, einschl. Schlauchtülle, Schlauch, Druckregler, thermischer Absperrung und Kontrollmanometer

Installation
inkl. bebriebsfertiger Montage und kompletter interner Verrohrung und Verdrahtung der Gas-, Sanitär- und Elektroinstallation
Menge: 1,000 St

**1.01.06.020 Systemtrenner**
Systemtrenner im Unterschrank des vorstehend beschriebenen Lehrer-Experimentiertisches

Systemtrenner:
1x Systemarmatur zur Absicherung von Trinkwasseranlagen gegen Rückdrücken, Rückfließen und Rücksaugen, Flüssigkeitskategorie 4 nach DIN EN 1717, mit Druckminderer und Feinsieb, sowie Auffangtrichter unter dem Systemtrenner

Installation
inkl. bebriebsfertiger Montage und kompletter interner Verrohrung
Menge: 1,000 St

**1.01.06.030 Unterbau-Labor-Spülmaschine für Schulen**
Unterbau-Labor-Spülmaschine zum Einbau in Nische des
vorstehend beschriebenen Labortisches

Gerät zum speziellen Einsatz in Schulen, bestehend aus einer umgebauten Haushalts-Spülmaschine,
vorhandener kunststoffbeschichteter Unter- und Oberkorb ist durch Unter- und Oberkorb aus 18/8 Edelstahl aus dem Laborprogramm zu ersetzen, Körbe passend zu nachfolgend beschriebenen 1/2 bzw. 1/4 Korb-Einsätzen,
zusätzliches Glasbruchsieb als Lochblechscheibe aus V2A zum Schutz der Pumpe gegen Glasbruch,
Umrüstung der Wasserzufuhr des Oberkorbs

Abmessungen b x t x h ca. 598 x 570 x 805 mm

Elektroanschluss:
Spannung 230V/50 Hz
Länge Anschlusskabel ca. 1,7 m

Wasseranschluss:
Zuleitung Kaltwasser 3/4"
Länge Anschlussschlauch Kaltwasser ca. 1,5 m

Abwasseranschluss:
flexibler Ablaufschlauch (lichte Weite ca. 22 mm)
Länge Ablaufschlauch ca. 1,5 m

Ausstattung:
Ober- und Unterkorb aus Edelstahl zur Aufnahme von 1/2 und 1/4 Einsätzen
1 x Einsatz 1/2 zur Aufnahme von Weithalsgläsern, Messzylinder usw., mit 26 kleinen Federhaken 105 mm,  l x b x h ca. 410 x 195 x 116 mm
1 x Einsatz 1/2 zur Aufnahme von Weithalsgläsern, Messzylinder usw., mit 13 großen Federhaken 175 mm,  l x b x h ca. 420 x 180 x 186 mm
1 x Einsatz 1/2 zur Aufnahme von Trichtern, Bechergläsern, Weithals-Glaswaren usw.,  l x b x h ca. 442 x 225 x 67/127 mm
1 x Einsatz 1/4 für Reagenzgläser bis 12 x 165 mm einschl. Deckel A 13, Maschenweite 9 x 9 mm,  l x b x h ca. 320 x 200 x 192/212 mm
1 x Einsatz 1/4 für Reagenzgläser bis 12 x 200 mm einschl. Deckel A 13, Maschenweite 9 x 9 mm,  l x b x h ca. 320 x 200 x 223/243 mm

Installation
inkl. bebriebsfertiger Montage, dem Anschluss und der Inbetriebnahme
Menge: 1,000 St

**1.01.06.040 Chemikalienschrank ca. 600x600x2050**
*** gemäß Ausführungsbeschreibung 1
Chemikalienschrank
Abmessungen l x b x h ca. 600 x 600 x 2.050 mm

Chemikalienabteil mit 2 Stufeneinlegeböden mit Glasauflage und 2 Einlegeböden mit Glasauflage
Abteiltür verschließbar und mit Kennzeichnung, sowie mit Zuluftöffnung im unteren Bereich
alle Metallbeschläge mit Kunststoffbeschichtung gegen Korrosion geschützt
integrierter senkrechter Abluftkanal für Abteilabsaugung
1 Abluftstutzen (NW 110) mit Tellerventil im Schrankdeckel, Abluftmenge 30-50 m3/h
der Anschluss an den Abluftstutzen und die Abluftverrohrung über dem Schrank erfolgt bauseits durch Gewerk Lüftung
Menge: 2,000 St

**1.01.06.050 Chemikalien- und Giftschrank ca. 600x600x2050**
*** gemäß Ausführungsbeschreibung 1
Chemikalien- und Giftschrank
Abmessungen l x b x h ca. 600 x 600 x 2.050 mm

Oberteil als Chemikalienabteil mit 2 Stufeneinlegeböden mit Glasauflage
Unterteil als Giftschrankabteil mit einer zweiten Giftfachtür,  verschließbar und 2 Einlegeböden mit Glasauflage
beide Abteiltüren verschließbar und mit Kennzeichnung, sowie mit Zuluftöffnung im unteren Bereich
alle Metallbeschläge mit Kunststoffbeschichtung gegen Korrosion geschützt
integrierter senkrechter Abluftkanal für Abteilabsaugung
1 Abluftstutzen (NW 110) mit Tellerventil im Schrankdeckel, Abluftmenge 30-50 m3/h
der Anschluss an den Abluftstutzen und die Abluftverrohrung über dem Schrank erfolgt bauseits durch Gewerk Lüftung
Menge: 1,000 St

**1.01.06.060 Chemikalien-Ziehschrank ca. 600x600x2050**
*** gemäß Ausführungsbeschreibung 1
Chemikalien-Ziehschrank
Abmessungen l x b x h ca. 600 x 600 x 2.050 mm

2 Stück einseitig ausziehbare Züge mit Frontblende, sowie mit Zuluftöffnung im unteren Bereich
4 Stück verstellbare und 2 Stück feste Böden je Zug
beide Auszüge verschließbar und mit Kennzeichnung
alle Metallbeschläge mit Kunststoffbeschichtung gegen Korrosion geschützt
integrierter senkrechter Abluftkanal für Schrankabsaugung
1 Abluftstutzen (NW 110) mit Tellerventil im Schrankdeckel, Abluftmenge 30-50 m3/h
der Anschluss an den Abluftstutzen und die Abluftverrohrung über dem Schrank erfolgt bauseits durch Gewerk Lüftung
Menge: 1,000 St

**1.01.06.070 Gefahrstoffschrank ca. 600x600x2050**
Gefahrstoffschrank
Abmessungen l x b x h ca. 600 x 600 x 2.050 mm

Sicherheitsschrank zur sicheren und vorschriftsmäßigen Aufbewahrung von brennbaren Flüssigkeiten (Lösemittel) / Gefahrstoffen in Arbeitsräumen gemäß EN 14470-1 (Typ 90)
Farbe nach Herstellerkollektion und Wahl des AG, z.B. RAL 9002 Grauweiß
Korpus und Tür aus mehrwandigem Stahlblech mit Isoliermaterial nach DIN 4102 nicht brennbar
1 Flügeltür, abschließbar, mit Einhandbedienung,
Tür mit Feststellanlage und Thermoüberwachung für selbsttätig wirkende Türschließung im Brandfall
1 Abluftstutzen und 1 Zuluftöffnung (NW 75) im Schrankdeckel, Abluftmenge 6 m3/h
1 x Bodenauffangwanne aus beschichtetem Stahlblech
1 x Lochblecheinsatz aus beschichtetem Stahlblech
4 x Einlegeboden aus beschichtetem Stahlblech
inkl. Anschluss an bauseitigen Potenzialausgleich
der Anschluss an den Abluftstutzen und die Abluftverrohrung über dem Schrank erfolgt bauseits durch Gewerk Lüftung
Menge: 1,000 St

**1.01.06.080 Säure- und Laugenschrank ca. 600x600x2050**
*** gemäß Ausführungsbeschreibung 1
Säure- und Laugenschrank
Abmessungen l x b x h ca. 600 x 600 x 2.050 mm

Oberteil als Säureabteil mit 2 Tablarauszügen, Tragkraft  ca. 25 kg, mit flüssigkeitsdichten Polypropylenwannen,  herausnehmbar
Unterteil als Laugenabteil mit 2 Tablarauszügen, Tragkraft  ca. 25 kg, mit flüssigkeitsdichten Polypropylenwannen,  herausnehmbar
beide Abteiltüren verschließbar und mit Kennzeichnung, sowie mit Zuluftöffnung im unteren Bereich
alle Metallbeschläge mit Kunststoffbeschichtung gegen Korrosion geschützt
integrierter senkrechter Abluftkanal für Abteilabsaugung
1 Abluftstutzen (NW 110) mit Tellerventil im Schrankdeckel, Abluftmenge 30-50 m3/h
der Anschluss an den Abluftstutzen und die Abluftverrohrung über dem Schrank erfolgt bauseits durch Gewerk Lüftung
Menge: 1,000 St

**1.01.06.090 Geräteaufsatzschrank ca. 600x350x700 für abgesaugte Sicherheitschränke**
*** gemäß Ausführungsbeschreibung 1
Geräteaufsatzschrank mit Leiterschiene für abgesaugte Sicherheitsschränke
Abmessungen l x b x h ca. 600 x 350 x 700 mm

geringere Schranktiefe für die Weiterleitung der Absaugung der Sicherheitsschränke
mit durch den Schrankkorpus demontierbarer Rückwand zur Revisionierung der Abluftanschlüsse
1 Stück Flügeltür DIN rechts/links
1 Stück Einlegeboden
einschl. Leiterschiene über die Gesamtbreite

Die Montage des Geräteaufsatzschrankes hat in Abstimmung mit dem Gewerk Lüftung (Anschluss der Sicherheitsschränke) im zeitlichen Versatz zur Aufstellung der Sicherheitsschränke zu erfolgen.
Menge: 3,000 St

**1.01.06.100 Geräteaufsatzschrank ca. 600x350x700 Revision Gefahrstoffschrank**
*** gemäß Ausführungsbeschreibung 1
Geräteaufsatzschrank als Revisionsschrank für Gefahrstoffschrank
Abmessungen l x b x h ca. 600 x 350 x 700 mm

Korpus ohne Rückwand zur Revisionierung der Abluftanschlüsse Gefahrstoffschrank
1 Stück Flügeltür DIN rechts/links
einschl. Leiterschiene über die Gesamtbreite
Befestigung an beidseitig angrenzende Geräteaufsatzschränke

Die Montage des Geräteaufsatzschrankes hat in Abstimmung mit dem Gewerk Lüftung (Anschluss der Sicherheitsschränke) im zeitlichen Versatz zur Aufstellung der Sicherheitsschränke zu erfolgen.
Menge: 1,000 St

**1.01.06.110 Geräteaufsatzschrank ca. 600x350/550x700 für abgesaugte Sicherheitschränke**
*** gemäß Ausführungsbeschreibung 1
Geräteaufsatzschrank mit Leiterschiene für abgesaugte Sicherheitsschränke
Abmessungen l x b x h ca. 600 x 350/550 x 700 mm

geringere Schranktiefe für die Weiterleitung der Absaugung der Sicherheitsschränke
Korpusseite rechts bzw. links mit 550 mm Tiefe als seitlicher Abschluss in Schranktiefe der Geräteunterschränke
mit durch den Schrankkorpus demontierbarer Rückwand zur Revisionierung der Abluftanschlüsse
1 Stück Flügeltür DIN rechts
1 Stück Einlegeboden
einschl. Leiterschiene über die Gesamtbreite

Die Montage des Geräteaufsatzschrankes hat in Abstimmung mit dem Gewerk Lüftung (Anschluss der Sicherheitsschränke) im zeitlichen Versatz zur Aufstellung der Sicherheitsschränke zu erfolgen.
Menge: 2,000 St

##### Abschnitt 1.01.07 A 314 Chemie

**1.01.07.010 Lehrer-Experimentiertisch ca. 2450x750x900**
*** gemäß Ausführungsbeschreibung 1
Lehrer-Experimentiertisch mit Energie-Versorgungskanal und Stromversorgungsgerät (SVG)

Abmessungen l x b x h ca. 2.450 x 750 x 900 mm

bestehend aus:

Tischplatte
ca. 30 mm Feinsteinzeug-Verbundplatte mit Epoxidharz-Wulstrand, aus großformatigen Feinsteinzeugplatten, Glasur weiß, Farbe Epoxidharz-Wulstrand nach Herstellerkollektion und Wahl des AG, z.B. Grau (ähnl. RAL 9006 Weißaluminium)
Abmessungen l x b ca. 1.950 x 750 mm

Medienkanal
1 Stück lehrerseitig durchgehender Medienkanal mit ca. 160 mm hoher Zarge aus Aluminium pulverbeschichtet, mit integrierten Bedien- und Kontrollelementen und 3-seitiger Blende
Farbe nach Herstellerkollektion und Wahl des AG, z.B. RAL 9002 Grauweiß

Unterbauschränke (inkl. aller Bohrungen, Durchbrüche etc.)
1 Stück Unterbau Beckenschrank für Anbaubecken, Rasterbreite 550 mm, Lehrerseite 1 Flügeltür mit Schloss, Griff und Belüftungsgitter, Schülerseite 1 Flügeltür mit Schloss, Griff und Belüftungsgitter
1 Stück Unterbauschrank mit Mittelwand für Systemtrenner / Propangasflasche  (Lehrerseite) und für Elektroinstallation (Schülerseite), Rasterbreite 600 mm,  Lehrerseite geteilte Ausführung, Fach für Systemtrenner und Fach für Gasflasche, mit 2 Flügeltüren mit Schloss, Griff und Belüftungsgittern oben und unten, Schülerseite 1 Flügeltür mit Schloss und Griff
1 Stück Unterbauschrank mit Mittelwand als Staufach (Lehrerseite) und für Elektroinstallation (Schülerseite), Rasterbreite 600 mm,  Lehrerseite mit 1 Einlegeboden, mit 1 Flügeltür mit Schloss, Griff, Schülerseite 1 Flügeltür mit Schloss und Griff
1 Stück Unterbauschrank mit Mittelwand für Stromversorgungsgerät (Lehrerseite) und Blende (Schülerseite),  Rasterbreite 600 mm, Lehrerseite Stromversorgungsgerät (SVG) herausziehbar, Front mit Schloss und Griff, Schülerseite 1 Blende

Sockel
1 Stück umlaufender Sockel mit Bodenabdichtung, ca. 80 mm hoch, Bodenmontage

Ausstattung:
Elektro-Unterverteiler
Elektro-Unterverteiler zu Einbau in Installationsunterschrank, Rasterbreite 500 mm, aus Stahlblech, epoxydharzpulverbeschichtet, Kunststoffabdeckung
einschließlich der notwendigen Anzahl an Schützen, Sicherungen und Steuereinheiten
inkl. betriebsfertiger Montage und kompletter Verdrahtung, alle Abgänge bis auf Klemmleiste verdrahtet
inkl. Anschlussmöglichkeit für bis zu 2 bauseitige Not-Aus-Taster
inkl. Spannungsversorgung / Absicherung Ventilator für raumständigen Abzug, Anschluss 400 V / 3x16A, einschl. Motorschutzschalter
Bestückung der Unterverteilung ist auf den jeweiligen Bedarf des Raumes und Einrichtungsprogramms abzustimmen und nach VDE 0100 Teil 723 und VDE 0789 Teil 100 auszuführen

Medienkanal
1 x Elektro-Hauptschalter (1 Schlüsseltaster, 1 Aus-Taster, 1 Kontrollleuchte)
1 x Doppeldrucktaster Elektro Schüler (1 Ein-Taster, 1 Aus-Taster, 1 Kontrollleuchte)
2 x Not-Aus Taster, überlistungssicher, (1 Lehrerseite, 1 Schülerseite)
1 x Doppeldrucktaster Magnetventil Gas Lehrer (1 Ein-Taster, 1 Aus-Taster, 1 Kontrollleuchte)
1 x Doppeldrucktaster Magnetventil Gas Schüler (1 Ein-Taster, 1 Aus-Taster, 1 Kontrollleuchte)
4 x Stromversorgung 230V/16A  Schukosteckdose mit erhöhtem Berührungsschutz, im Systemrahmen eingesetzt
1 x Kleinspannung Installations-Set mit 4 Sicherheitspolklemmen 4 mm2 und 1 Sicherheitspolklemme (Schutzleiter) 4 mm2 im Systemrahmen eingesetzt
2 x Stromversorgung EDV 230V/16A  Schukosteckdose mit erhöhtem Berührungsschutz und Klappdeckel, abgesichert vor Not-Aus, rot gekennzeichnet, im Systemrahmen eingesetzt
1 x Datendoppeldose RJ45 Cat. 6 (LAN)
1x Tastschalter AUF-AB zur Ansteuerung bauseitige Außenverschattungsanlage, im Systemrahmen eingesetzt

Stromversorgungsgerät (SVG)
für Schublade im Unterbauschrank, Rasterbreite 600
Wechselstrom AC 0-30V; 40A umschaltbar auf  AC 0-60V; 20A
Gleichstrom DC 0-30V; 40A umschaltbar auf  DC 0-60V; 20A
Restwelligkeit der Gleichspannung <5%
Festspannung (AC): 0-2-4-6-8-10-12V/10A
Gleichrichtung in Wechselstrom-Brückenschaltung
Trenntrafo galvanisch vom Netz getrennt
1 Voltmeter, analog
1 Amperemeter, analog

Anbaubecken
1 x Labor-Anbaubecken aus Feinsteinzeug, Glasur weiß, Abmessungen l x b x h ca. 550 x 600 x 260 mm
mit angeformter Armaturenbank, Seifenschale und erhöhter Spritzschutzwand
Geruchsverschluss NW 50 mit Ab- und Überlauf, losem Sieb und Stopfenverschluss
1 x Mehrmedien-Standsäulenarmatur für Kaltwasser mit zwei parallelen Auslaufventilen und 1 hochgezogenem Schwenkauslauf, mit Verdrehschutz und Laborverschraubung, Strahlregler in Tülle, grau, sowie zwei Gashähnen für Allgas mit Verschlusskupplung und Anschlussstück
1 x Augendusche mit 2 Duschköpfen und separatem Standfuß, 1,5 m Druckschlauch, Anschluss 1/2", Druckstufe PN 10 Ausführung nach DIN EN 15154-2, entsprechend Richtlinien und Normen TRGS 526, BGI 850-0, DIN 1988 T4, EN 1717

Laborsicherheitsventil
1 x Labor-Gas-Sicherheitsventil als automatisches Laborsicherheitssystem mit Doppelmagnetventil zur Zuschaltung GAS-Haupt entsprechend DVGW Arbeitsblatt G 621, VG 20, schnell öffnend, schnell schließend, mit Mengeneinstellung, Anschluss 3/4 ", Netzspannung 220/240 V 50/60 Hz

Laborsicherheitsventil und Steuerung
1 x Labor-Gas-Sicherheitsventil als automatisches Laborsicherheitssystem entsprechend DVGW Arbeitsblatt G 621 bestehend aus:
1 x Labor-Gas-Sicherheitsventil mit Doppelmagnetventil, Entlüftungsventil, Drucksensor und Schmutzfänger
1 x eigensichere Labor-Steuerung zur vollautomatischen Prüfung auf Dichtheit, Geschlossenstellung und Eingangsdruck, menügeführt, LCD-Anzeige mit 2x16 Zeichen
DN15 bis 25, Anschluss Rp-Gewinde mit Verschraubung, Eingangsdruck pe max. 100 mbar, Netzspannung 230 V  50/60 Hz

Propangasflasche
1 x Propangasflasche mit 5 kg Inhalt, einschl. Schlauchtülle, Schlauch, Druckregler, thermischer Absperrung und Kontrollmanometer

Installation
inkl. bebriebsfertiger Montage, Bodenbefestigung und kompletter interner Verrohrung und Verdrahtung der Gas-, Sanitär- und Elektroinstallation
Menge: 1,000 St

**1.01.07.020 Systemtrenner**
Systemtrenner im Unterschrank des vorstehend beschriebenen Lehrer-Experimentiertisches

Systemtrenner:
1x Systemarmatur zur Absicherung von Trinkwasseranlagen gegen Rückdrücken, Rückfließen und Rücksaugen, Flüssigkeitskategorie 4 nach DIN EN 1717, mit Druckminderer und Feinsieb, sowie Auffangtrichter unter dem Systemtrenner

Installation
inkl. bebriebsfertiger Montage und kompletter interner Verrohrung
Menge: 1,000 St

**1.01.07.030 Demonstrationsabzug mit U-förmiger Sichtscheibe**
*** gemäß Ausführungsbeschreibung 1
Demonstrationsabzug nach EN 14175, fest montiert, abschließbar

Abmessungen l x b x h ca. 1.200 x 810 x 2.200 mm

bestehend aus:

Abzugsaufbau einschließlich Unterbau
Farbe nach Herstellerkollektion und Wahl des AG

Unterbau
Unterbau als Installationsraum, Lehrerseite 2 Flügeltüren mit Schloss und Griff
1 Einlegeboden
herausnehmbare Rückwand zum Installationsraum

Sockel
1 Stück umlaufender Sockel mit Bodenabdichtung, ca. 80 mm hoch, Bodenmontage

Tischplatte
ca. 30 mm Feinsteinzeug-Verbundplatte mit Epoxidharz- Wulstrand, Glasur weiß, Farbe Epoxidharz-Wulstrand nach Herstellerkollektion und Wahl des AG, z.B. Grau (ähnl. RAL 9006 Weißaluminium), inkl. Beckenausschnitt und Bohrungen für Armaturen
Abmessungen l x b ca. 1.050 x 750 mm

Einbaubecken
1 x Labor-Einbaubecken aus Feinsteinzeug, Glasur weiß, Abmessungen l x b x h ca. 300 x 150 x 120 mm
Geruchsverschluss NW 50 mit Ab- und Überlauf, losem Sieb und Stopfenverschluss
1 x Abzugsarmatur für Kaltwasser, Auslauf mit Strahlregler in Tülle, grau und außenliegendem Abzugsventil (Fernbedienungsventil)
1 x Sicherheits-Armatur für Allgas, mit Schlauchtülle und außenliegendem Abzugsventil (Fernbedienungshahn)

Abzugsaufbau
Gestell aus Aluminium-Systemprofilen mit innerer Arbeitsraumhöhe ca. 1.000 mm
Bedienseite mit Armaturenzarge aus Aluminium
1 Teleskopfrontschieber aus Aluminium und Verbundsicherheitsglas mit 2 Querschiebern und integrierter  Fallsicherung
Schülerseite mit U-förmiger Sichtscheibe aus Sicherheitsglas bzw. Kunststoff-Sicherheitsglas
Innenraum mit Melaminharzbeschichtung
Decke aus massiver Phenolharzplatte mit eingelassener Beleuchtung und Druckentlastungsöffnung
Doppeldecke als Abluftsammelkanal mit Ansaugstutzen DN 160, als Explosionsklappe ausgeführt und integrierter Beleuchtung
zusätzlicher Blendenaufsatz bis unter Trockenbau-Unterdecke geführt (für lichte Raumhöhe von ca. 3,05 m), Lehrerseite als abnehmbare Blende

Armaturenzarge
Aluminium pulverbeschichtet, mit integrierten Bedien- und Kontrollelementen für:
1 x Abzugsventil (Fernbedienungsventil) Kaltwasser
1 x Abzugshahn (Fernbedienungsventil) Allgas
1 x Not-Aus Taster, überlistungssicher
2 x Stromversorgung 230V/16A  Schukosteckdose mit erhöhtem Berührungsschutz und Klappdeckel, im Systemrahmen eingesetzt
1 x Kleinspannung Installations-Set mit 4 Sicherheitspolklemmen 4 mm2 und 1 Sicherheitspolklemme (Schutzleiter) 4 mm2 im Systemrahmen eingesetzt

Absaugung
Absaugung über zwei Abluftkanäle mit zugeordneten  Abluftverteilern, seitlich angeordnet mit Funktionsanzeige
Abluftmenge ca. 520 bis 650 m3/h mit geringer Geräuschentwicklung
PPs-Muffenstück mit Einsteckrohr d=160 mm mit  Drehverriegelung, selbstspannend
PPs-Abluftkanal und Anschluss an bauseitigen Anschlussstutzen DN 200 ca. 200 mm unter UK Decke, inkl. Anschlussmaterial

Bedien- und Anzeigeeinheit für Abzüge nach DIN EN 14175
integriert in seitlichem Aluminium-Systemprofil des Gestells
Folientaster Lüftung: Ein / Aus
Folientaster Beleuchtung im Abzug: Ein / Aus
Funktionsanzeige nach Strömungsüberwachung und Netzausfall durch Multifunktions-Steuereinheit mit Strömungssensor
Anzeige Abluft: normal (grün) / zu niedrig (rot) / zu hoch (grün blinkend)
Anzeige Fenster: Schiebefenster oberhalb Öffnungshöhe 500 mm (gelb) - bitte schließen
löschbarer Warnton (Folientaster) bei unterschreiten der  normalen Abluftmenge und Position des Schiebefensters  oberhalb Öffnungshöhe 500 mm
Serviceintervallanzeige (grün blinkend) und Servicebuchse
Akku-Pufferung
Abluft-Messblende mit Venturi-Düse

Installation
inkl. bebriebsfertiger Montage, Bodenbefestigung und kompletter interner Verrohrung und Verdrahtung der Gas-, Sanitär- und Elektroinstallation
Menge: 1,000 St

**1.01.07.040 Schüler-Experimentiertisch ca. 2400x600x800**
Schülerexperimentiertisch
mit Mittelinstallationssäule für Frontbecken und Medienanschlüsse,
für 4 Schülerarbeitsplätze

Abmessungen l x b x h ca. 2.400 x 600 x 800 mm

Gestell
2 Stück C-Fuß Gestell mit Metallunterbaukonstruktion, Stahlrohr 50x30 mm, mit Querzarge und zusätzlicher Plattenabstützung, zur Anbindung an Installationssäule, epoxydharzpulverbeschichtet, Farbe nach Herstellerkollektion und Wahl des AG, z.B. RAL 9006 Weißaluminium
Nivellierbarkeit des Fußteils ca. -10 bis +20 mm
2 Stück Sichtblende entsprechend Tischbreite rechts und links an Installationssäule, ca. 19 mm melaminharzbeschichtete Flachpressplatte KF DIN EN 14322, Emissionsklasse E1 nach DIN EN 312, allseitig mit durchgefärbten Polypropylen-Kanten (PP-Kanten) ca. 2 mm stark, Dekor/Farbe nach Herstellerkollektion und Wahl des AG, z.B. RAL 9002 Grauweiß, H ca. 25 cm, an C-Fuß  Gestell und Installationssäule anschließend
C-Fuß Gestelle und Installationssäule mit Bodenbefestigung

Tischplatte
ca. 30 mm Feinsteinzeug-Verbundplatte mit Epoxidharz-Wulstrand, aus großformatigen Feinsteinzeugplatten, Glasur weiß, Farbe Epoxidharz-Wulstrand nach Herstellerkollektion und Wahl des AG, z.B. Grau (ähnl. RAL 9006 Weißaluminium)
Abmessungen l x b ca. 2.400 x 600 mm

Einbaubecken
1 x Front-Einbaubecken aus Feinsteinzeug für Klapparmatur, Glasur weiß, Abmessungen l x b x h ca. 400 x 200 x 200 mm, inkl. Einbau in vorgenannte Tischplatte in Bereich der Installationssäule
Geruchsverschluss NW 50 mit Ablaufgarnitur und losem Sieb
1 x Klapparmatur für Kaltwasser mit 2 parallelen Auslaufventilen, mit Verdrehschutz und Laborverschraubung, Strahlregler in Tülle, grau, selbstabsperrend im eingeklappten Zustand
1 x geschlossene Abdeckplatte für Frontbecken bei Nichtnutzung, aus Kunststoff-Vollmaterial, abschließbar

Buchablagekörbe
4 Stück Buchablagekörbe

Medienzuführung als Mittelinstallation
Korpusverkleidung 19 mm melaminharzbeschichtete Flachpressplatte  KF DIN EN 14322, Emissionsklasse E1 nach DIN EN 312, allseitig mit durchgefärbten Polypropylen-Kanten (PP-Kanten) ca. 2 mm stark, Dekor/Farbe nach Herstellerkollektion und Wahl des AG, z.B. RAL 9002 Grauweiß, mit seitlichen Stahlblechhalbschalen mit gerundeten Kanten, epoxydharzpulverbeschichtet, Farbe nach Herstellerkollektion und Wahl des AG, z.B. RAL 9006 Weißaluminium
Elektrokleinverteiler mit Reihenklemmen
1 Revisionsöffnung für Installationsarbeiten, abschließbar
horizontale Energie-Versorgungsverkleidung rechts und links an Installationssäule, aus abgekantetem Stahlblech, epoxydharzpulverbeschichtet, Farbe nach Herstellerkollektion und Wahl des AG, z.B. RAL 9006 Weißaluminium
4 x Stromversorgung 230V/16A  Schukosteckdose mit erhöhtem Berührungsschutz, im Systemrahmen eingesetzt, inkl. Verdrahtung, Medienfreigabe vom Lehrertisch steuerbar
2 x Kleinspannung Installations-Set mit 4 Sicherheitspolklemmen 4 mm2 und 1 Sicherheitspolklemme (Schutzleiter) 4 mm2 im Systemrahmen eingesetzt, inkl. Verdrahtung, Medienfreigabe vom Lehrertisch steuerbar
2 x Gashahn für Allgas mit Verschlusskupplung und Anschlussstück, Medienfreigabe vom Lehrertisch steuerbar

Installation
inkl. bebriebsfertiger Montage, Bodenbefestigung und kompletter interner Verrohrung und Verdrahtung der Gas-, Sanitär- und Elektroinstallation
Menge: 6,000 St

**1.01.07.050 Schüler-Experimentiertisch ca. 1800x600x800**
Schülerexperimentiertisch
mit Mittelinstallationssäule für Frontbecken und Medienanschlüsse,
für 3 Schülerarbeitsplätze

Abmessungen l x b x h ca. 1.800 x 600 x 800 mm

Gestell
2 Stück C-Fuß Gestell mit Metallunterbaukonstruktion, Stahlrohr 50x30 mm, mit Querzarge und zusätzlicher Plattenabstützung, zur Anbindung an Installationssäule, epoxydharzpulverbeschichtet, Farbe nach Herstellerkollektion und Wahl des AG, z.B. RAL 9006 Weißaluminium
Nivellierbarkeit des Fußteils ca. -10 bis +20 mm
2 Stück Sichtblende entsprechend Tischbreite rechts und links an Installationssäule, ca. 19 mm melaminharzbeschichtete Flachpressplatte KF DIN EN 14322, Emissionsklasse E1 nach DIN EN 312, allseitig mit durchgefärbten Polypropylen-Kanten (PP-Kanten) ca. 2 mm stark, Dekor/Farbe nach Herstellerkollektion und Wahl des AG, z.B. RAL 9002 Grauweiß, H ca. 25 cm, an C-Fuß  Gestell und Installationssäule anschließend
C-Fuß Gestelle und Installationssäule mit Bodenbefestigung

Tischplatte
ca. 30 mm Feinsteinzeug-Verbundplatte mit Epoxidharz-Wulstrand, aus großformatigen Feinsteinzeugplatten, Glasur weiß, Farbe Epoxidharz-Wulstrand nach Herstellerkollektion und Wahl des AG, z.B. Grau (ähnl. RAL 9006 Weißaluminium)
Abmessungen l x b ca. 1.800 x 600 mm

Einbaubecken
1 x Front-Einbaubecken aus Feinsteinzeug für Klapparmatur, Glasur weiß, Abmessungen l x b x h ca. 400 x 200 x 200 mm, inkl. Einbau in vorgenannte Tischplatte in Bereich der Installationssäule
Geruchsverschluss NW 50 mit Ablaufgarnitur und losem Sieb
1 x Klapparmatur für Kaltwasser mit 2 parallelen Auslaufventilen, mit Verdrehschutz und Laborverschraubung, Strahlregler in Tülle, grau, selbstabsperrend im eingeklappten Zustand
1 x geschlossene Abdeckplatte für Frontbecken bei Nichtnutzung, aus Kunststoff-Vollmaterial, abschließbar

Buchablagekörbe
3 Stück Buchablagekörbe

Medienzuführung als Mittelinstallation
Korpusverkleidung 19 mm melaminharzbeschichtete Flachpressplatte  KF DIN EN 14322, Emissionsklasse E1 nach DIN EN 312, allseitig mit durchgefärbten Polypropylen-Kanten (PP-Kanten) ca. 2 mm stark, Dekor/Farbe nach Herstellerkollektion und Wahl des AG, z.B. RAL 9002 Grauweiß, mit seitlichen Stahlblechhalbschalen mit gerundeten Kanten, epoxydharzpulverbeschichtet, Farbe nach Herstellerkollektion und Wahl des AG, z.B. RAL 9006 Weißaluminium
Elektrokleinverteiler mit Reihenklemmen
1 Revisionsöffnung für Installationsarbeiten, abschließbar
horizontale Energie-Versorgungsverkleidung rechts und links an Installationssäule, aus abgekantetem Stahlblech, epoxydharzpulverbeschichtet, Farbe nach Herstellerkollektion und Wahl des AG, z.B. RAL 9006 Weißaluminium
4 x Stromversorgung 230V/16A  Schukosteckdose mit erhöhtem Berührungsschutz, im Systemrahmen eingesetzt, inkl. Verdrahtung, Medienfreigabe vom Lehrertisch steuerbar
2 x Kleinspannung Installations-Set mit 4 Sicherheitspolklemmen 4 mm2 und 1 Sicherheitspolklemme (Schutzleiter) 4 mm2 im Systemrahmen eingesetzt, inkl. Verdrahtung, Medienfreigabe vom Lehrertisch steuerbar
2 x Gashahn für Allgas mit Verschlusskupplung und Anschlussstück, Medienfreigabe vom Lehrertisch steuerbar

Installation
inkl. bebriebsfertiger Montage, Bodenbefestigung und kompletter interner Verrohrung und Verdrahtung der Gas-, Sanitär- und Elektroinstallation
Menge: 2,000 St

#### Bereich 1.02 Schulgebäude Bauteil A1 - KG 600

##### Abschnitt 1.02.01 A 304 Biologie

**1.02.01.010 Stahlrohr-Stuhl, Größe 7**
Stahlrohr-Stuhl nach DIN EN 1729 als vorwärts federnder Freischwinger, mit Sitz-Lehnenschale aus Polypropylen
Sitzhöhe ca. 510 mm (Größe 7)

Z-Form-Gestell aus Rundstahlrohr, Durchm. ca. 22 mm, Wandstärke ca. 2 mm, Gestell aus einem Stück fünffach gebogen, mit eingeschweißter Querstrebe zwischen den Kufen
Stuhlgestell epoxydharzpulverbeschichtet nach Herstellerkollektion und Wahl des AG,  z.B. RAL 9006 Weißaluminium
abriebfeste Fußabschlüsse mit 2-Komponenten Universalgleiter, auswechselbar
Huckepack-Ausrüstung mit Tischkantenschutz zum  Aufstuhlen auf die Tischplatte
mit Sitz-Lehnenschale aus doppelwandigem, strukturiertem Polypropylen mit Luftpolstereffekt, Farbe nach Herstellerkollektion und Wahl des AG,  z.B. hellgrau
Rückenlehne V-förmig verjüngt, körpergerecht geformt, Sitzschale durch Körperandruck verformbar für körpergerechtes, dynamisches Sitzen geeignet, Griffloch in der Rückenlehne
Schale mit verdeckter Befestigung, auswechselbar
Menge: 30,000 St

**1.02.01.020 Lehrerstuhl mit Rollen u. Fußring, höhenverstellbar**
Lehrer-Drehstuhl, höhenverstellbar mit hoher Rückenlehne

Abmessungen Sitz ca. 570 x 410 mm
Sitzhöhe einstellbar ca. 520 - 730 mm

Sicherheitsgasfeder selbsttragend
Tragkonstruktion Kreuzfuß aus Stahlrohr, Farbe nach Herstellerkollektion und Wahl des AG, z.B. RAL 9006 Weißaluminium
Doppelrollen, lastabhängig gebremst, für harte Bodenbeläge
Fußring verchromt, höhenverstellbar
Sitztechnik mit Wippmechanik
mit Sitz-Lehnenschale aus doppelwandigem, strukturiertem Polypropylen mit Luftpolstereffekt, Farbe nach Herstellerkollektion und Wahl des AG,  z.B. hellgrau
Menge: 1,000 St

**1.02.01.030 Schülertisch ca. 700x600x800**
Schülertisch ohne Medien für 1 Schülerarbeitsplatz

Abmessungen l x b x h ca. 700 x 600 x 800 mm

bestehend aus:

Gestell
2 Stück C-Fuß Gestell mit Metallunterbaukonstruktion, Stahlrohr 50x30 mm, mit Querzarge und zusätzlicher Plattenabstützung, epoxidharzpulverbeschichtet, Farbe nach Herstellerkollektion und Wahl des AG, z.B. RAL 9006 Weißaluminium
1 Stück Sichtblende ca. 19 mm melaminharzbeschichtete Flachpressplatte KF DIN EN 14322, Emissionsklasse E1 nach DIN EN 312, Farbe nach Herstellerkollektion und Wahl des AG, z.B. RAL 9002 Grauweiß, H ca. 25 cm, an C-Fuß  Gestell anschließend

Tischplatte
ca. 30 mm beidseitig mit HPL-Schichtstoff (0,8 mm) beschichtete Flachpressplatte KF DIN EN 14322, Emissionsklasse E1 nach DIN EN 312, Dekor/Farbe nach Herstellerkollektion und Wahl des AG, z.B. RAL 9002 Grauweiß
Kanten aus durchgefärbten PP-Vollkunststoff, ca. 3 mm dick, Farbe nach Herstellerkollektion und Wahl des AG, z.B. Grau (ähnl. RAL 9006 Weißaluminium)

Buchablagekörbe
1 Stück Buchablagekorb
Menge: 2,000 St

**1.02.01.040 Schülertisch ca. 1200x600x800**
Schülertisch ohne Medien für 2 Schülerarbeitsplätze

Abmessungen l x b x h ca. 1.200 x 600 x 800 mm

bestehend aus:

Gestell
2 Stück C-Fuß Gestell mit Metallunterbaukonstruktion, Stahlrohr 50x30 mm, mit Querzarge und zusätzlicher Plattenabstützung, epoxidharzpulverbeschichtet, Farbe nach Herstellerkollektion und Wahl des AG, z.B. RAL 9006 Weißaluminium
1 Stück Sichtblende ca. 19 mm melaminharzbeschichtete Flachpressplatte KF DIN EN 14322, Emissionsklasse E1 nach DIN EN 312, Farbe nach Herstellerkollektion und Wahl des AG, z.B. RAL 9002 Grauweiß, H ca. 25 cm, an C-Fuß  Gestell anschließend

Tischplatte
ca. 30 mm beidseitig mit HPL-Schichtstoff (0,8 mm) beschichtete Flachpressplatte KF DIN EN 14322, Emissionsklasse E1 nach DIN EN 312, Dekor/Farbe nach Herstellerkollektion und Wahl des AG, z.B. RAL 9002 Grauweiß
Kanten aus durchgefärbten PP-Vollkunststoff, ca. 3 mm dick, Farbe nach Herstellerkollektion und Wahl des AG, z.B. Grau (ähnl. RAL 9006 Weißaluminium)

Buchablagekörbe
2 Stück Buchablagekörbe
Menge: 14,000 St

**1.02.01.050 Geräteschrank ca. 900x550x2050**
*** gemäß Ausführungsbeschreibung 1
Geräteschrank
Abmessungen l x b x h ca. 900 x 550 x 2.050 mm

2 Stück Flügeltüren DIN rechts/links
5 Stück verstärkte Einlegeböden
Menge: 1,000 St

**1.02.01.060 Geräteschrank ca. 1200x550x2050**
*** gemäß Ausführungsbeschreibung 1
Geräteschrank
Abmessungen l x b x h ca. 1.200 x 550 x 2.050 mm

2 Stück Flügeltüren DIN rechts/links
5 Stück verstärkte Einlegeböden
Menge: 4,000 St

**1.02.01.070 Geräteaufsatzschrank ca. 900x550x600**
*** gemäß Ausführungsbeschreibung 1
Geräteaufsatzschrank mit Leiterschiene
Abmessungen l x b x h ca. 900 x 550 x 600 mm

2 Stück Flügeltüren DIN rechts/links
1 Stück verstärkter Einlegeboden
einschl. Leiterschiene über die Gesamtbreite
Menge: 1,000 St

**1.02.01.080 Geräteaufsatzschrank ca. 1200x550x600**
*** gemäß Ausführungsbeschreibung 1
Geräteaufsatzschrank mit Leiterschiene
Abmessungen l x b x h ca. 1.200 x 550 x 600 mm

2 Stück Flügeltüren DIN rechts/links
1 Stück verstärkter Einlegeboden
einschl. Leiterschiene über die Gesamtbreite
Menge: 4,000 St

**1.02.01.090 Schrankblende seitlicher Abschluss vertikal korpusbündig**
*** gemäß Ausführungsbeschreibung 1
Schrankblende vertikal passend zum System der Geräteschränke als seitlicher Wandanschluss über die gesamte Korpushöhe (Geräteschrank / Geräteaufsatzschrank)

Material entsprechend Korpus
Breite bis 50 mm, korpusbündige Ausführung
Länge ca. 2.650 mm, Teilung entsprechend Fuge  Geräteschrank / Geräteaufsatzschrank
inkl. Sockelausklinkung
Menge: 1,000 St

**1.02.01.100 Stufenanstellleiter für Schranksystem**
Stufenanstellleiter passend zur Leiterschiene der Aufsatzschränke des Schranksystems

8-stufig für Aufsatzschränke
mit 4 Haken in zwei Positionen zum Einhängen in Leiterschiene und Leiterparkschiene
Material Aluminium
inkl. Leiterparkschiene und Montage an Schrankseite
Menge: 1,000 St

**1.02.01.110 Sicherheitsausstattung**
Sicherheitsausstattung bestehend aus:

Erste Hilfe Schrank
Abmessungen l x b x h ca. 320 x 140 x 450 mm
Material Stahlblech, pulverbeschichtet, Farbe weiß
Tür DIN rechts, verschließbar, 2 Schlüssel
außen Kreuzsymbol nach DIN 4844 für Erste Hilfe
Einlegeboden aus transparentem Kunststoff vorgerüstet für  Wandbefestigung
einschl. Füllung nach DIN 13169 Typ E
inkl. Wandmontage (Trockenbauwand)

Feuerlöschdecken-Behälter
Stahlblech, rot lackiert, Aufschrift "Löschdecke", mit Drehverschluss
Abmessungen l x b x h ca. 300 x 195 x 240 mm
inkl. Löschdecke aus texturiertem Glasgewebe, asbestfrei, nach DIN 14155
Format ca. 2.000 x 1.600 mm
inkl. Wandmontage (Trockenbauwand)

Schutzhandschuhe
1 Paar 5-Finger Handschuhe aus strapazierfähigen Gewebe
Menge: 1,000 St

##### Abschnitt 1.02.02 A 305 NR Biologie

**1.02.02.010 Abtropfgestell**
Abtropfgestell für Laborgläser

Abmessungen l x b x h ca. 420 x 150 x 600 mm

Abtropfgestell
mit ca. 65 Bügeln und Stäben für Reagenzgläser, aus kunststoffüberzogenem Draht, mit Auffangschale
Menge: 1,000 St

**1.02.02.020 Stromversorgungsgerät, tragbar**
Stromversorgungsgerät (SVG), tragbar

für Netzschaltung mit Kontrolle
Wechselstrom AC 0-25V; 10A
Gleichstrom DC 0-20V; 10A
Restwelligkeit der Gleichspannung <5%
Festspannung (AC): 0-6-12V/10A
Menge: 1,000 St

**1.02.02.030 Geräteschrank ca. 1200x550x2050**
*** gemäß Ausführungsbeschreibung 1
Geräteschrank
Abmessungen l x b x h ca. 1.200 x 550 x 2.050 mm

2 Stück Flügeltüren DIN rechts/links
5 Stück verstärkte Einlegeböden
Menge: 4,000 St

**1.02.02.040 Geräteaufsatzschrank ca. 1200x550x700**
*** gemäß Ausführungsbeschreibung 1
Geräteaufsatzschrank mit Leiterschiene
Abmessungen l x b x h ca. 1.200 x 550 x 700 mm

2 Stück Flügeltüren DIN rechts/links
1 Stück verstärkter Einlegeboden
einschl. Leiterschiene über die Gesamtbreite
Menge: 4,000 St

**1.02.02.050 Schrankblende seitlicher Abschluss vertikal korpusbündig**
*** gemäß Ausführungsbeschreibung 1
Schrankblende vertikal passend zum System der Geräteschränke als seitlicher Wandanschluss über die gesamte Korpushöhe (Geräteschrank / Geräteaufsatzschrank)

Material entsprechend Korpus
Breite bis 50 mm, korpusbündige Ausführung
Länge ca. 2.750 mm, Teilung entsprechend Fuge  Geräteschrank / Geräteaufsatzschrank
inkl. Sockelausklinkung
Menge: 1,000 St

**1.02.02.060 Stufenanstellleiter für Schranksystem**
Stufenanstellleiter passend zur Leiterschiene der Aufsatzschränke des Schranksystems

8-stufig für Aufsatzschränke
mit 4 Haken in zwei Positionen zum Einhängen in Leiterschiene und Leiterparkschiene
Material Aluminium
inkl. Leiterparkschiene und Montage an Schrankseite
Menge: 1,000 St

**1.02.02.070 Arbeitstisch ca. 1600x800x760**
Arbeitstisch ohne Medien

Abmessungen l x b x h ca. 1.600 x 800 x 760 mm

bestehend aus:

Gestell
C-Fuß Gestell mit Metallunterbaukonstruktion, Stahlrohr 50x30 mm, mit Querzarge und zusätzlicher Plattenabstützung, epoxydharzpulverbeschichtet, Farbe nach Herstellerkollektion und Wahl des AG, z.B. RAL 9006 Weißaluminium

Tischplatte
ca. 30 mm beidseitig mit HPL-Schichtstoff (0,8 mm) beschichtete Flachpressplatte KF DIN EN 14322, Emissionsklasse E1 nach DIN EN 312, Dekor/Farbe nach Herstellerkollektion und Wahl des AG, z.B. RAL 9002 Grauweiß
Kanten aus durchgefärbten PP-Vollkunststoff, ca. 3 mm dick, Farbe nach Herstellerkollektion und Wahl des AG, z.B. RAL 9002 Grauweiß
Menge: 1,000 St

**1.02.02.080 Lehrerstuhl mit Rollen u. Fußring, höhenverstellbar**
Lehrer-Drehstuhl, höhenverstellbar mit hoher Rückenlehne

Abmessungen Sitz ca. 570 x 410 mm
Sitzhöhe einstellbar ca. 520 - 730 mm

Sicherheitsgasfeder selbsttragend
Tragkonstruktion Kreuzfuß aus Stahlrohr, Farbe nach Herstellerkollektion und Wahl des AG, z.B. RAL 9006 Weißaluminium
Doppelrollen, lastabhängig gebremst, für harte Bodenbeläge
Fußring verchromt, höhenverstellbar
Sitztechnik mit Wippmechanik
mit Sitz-Lehnenschale aus doppelwandigem, strukturiertem Polypropylen mit Luftpolstereffekt, Farbe nach Herstellerkollektion und Wahl des AG,  z.B. hellgrau
Menge: 1,000 St

**1.02.02.090 Rollcontainer 10,5 HE ca. 450x600x600**
*** gemäß Ausführungsbeschreibung 1
Rollcontainer 10,5 HE
Abmessungen l x b x h ca. 450 x 600 x 600 mm

Korpus mit Sichtrückwand
Teleskop-Vollauszüge in Einteilung 1,5 HE, 3 HE, 3 HE, 3 HE
4 Doppellenkrollen, für harte Bodenbeläge, davon 2 feststellbar
Zentralverschluss mit Auszugsperre
Zylinderschloss, als Einzelschließung / Schließkreis nach Schließplan in Abstimmung mit dem Nutzer
Metallbügelgriffe vernickelt
Menge: 1,000 St

**1.02.02.100 Fahrbarer Ansatztisch ca. 900x750x900, 3 Ebenen**
Fahrbarer Ansatztisch mit 3 Ebenen

Abmessungen l x b x h ca. 900 x 750 x 900 mm

Gestell
Rundrohr ca. D 40 mm oder Vierkantrohr ca. 60 x 40 x 3 mm, epoxidharzpulverbeschichtet, Farbe nach Herstellerkollektion und Wahl des AG, z.B. RAL 9006 Weißaluminium
4 Lenkrollen, 2 feststellbar

Tischplatte
ca. 30 mm Feinsteinzeug-Verbundplatte mit Epoxidharz- Wulstrand, aus großformatigen Feinsteinzeugplatten, Glasur weiß, Farbe Epoxidharz-Wulstrand nach Herstellerkollektion und Wahl des AG, z.B. Grau (ähnl. RAL 9006 Weißaluminium)
Abmessungen l x b ca. 900 x 750 mm

Ebenen
2 Ablageböden
19 mm melaminharzbeschichtete Flachpressplatte KF DIN EN 14322, Emissionsklasse E1 nach DIN EN 312, Farbe nach Herstellerkollektion und Wahl des AG, z.B. RAL 9002 Grauweiß
Kanten aus durchgefärbten PP-Vollkunststoff, ca. 3 mm dick, Farbe nach Herstellerkollektion und Wahl des AG, z.B. Grau (ähnl. RAL 9006 Weißaluminium)
Menge: 1,000 St

**1.02.02.110 Sicherheitsausstattung**
Sicherheitsausstattung bestehend aus:

Erste Hilfe Schrank
Abmessungen l x b x h ca. 320 x 140 x 450 mm
Material Stahlblech, pulverbeschichtet, Farbe weiß
Tür DIN rechts, verschließbar, 2 Schlüssel
außen Kreuzsymbol nach DIN 4844 für Erste Hilfe
Einlegeboden aus transparentem Kunststoff vorgerüstet für  Wandbefestigung
einschl. Füllung nach DIN 13169 Typ E
inkl. Wandmontage (Stahlbetonwand)

Feuerlöschdecken-Behälter
Stahlblech, rot lackiert, Aufschrift "Löschdecke", mit Drehverschluss
Abmessungen l x b x h ca. 300 x 195 x 240 mm
inkl. Löschdecke aus texturiertem Glasgewebe, asbestfrei, nach DIN 14155
Format ca. 2.000 x 1.600 mm
inkl. Wandmontage (Stahlbetonwand)

Schutzhandschuhe
1 Paar 5-Finger Handschuhe aus strapazierfähigen Gewebe
Menge: 1,000 St

##### Abschnitt 1.02.03 A 306 Physik

**1.02.03.010 Stahlrohr-Stuhl, Größe 7**
Stahlrohr-Stuhl nach DIN EN 1729 als vorwärts federnder Freischwinger, mit Sitz-Lehnenschale aus Polypropylen
Sitzhöhe ca. 510 mm (Größe 7)

Z-Form-Gestell aus Rundstahlrohr, Durchm. ca. 22 mm, Wandstärke ca. 2 mm, Gestell aus einem Stück fünffach gebogen, mit eingeschweißter Querstrebe zwischen den Kufen
Stuhlgestell epoxydharzpulverbeschichtet nach Herstellerkollektion und Wahl des AG,  z.B. RAL 9006 Weißaluminium
abriebfeste Fußabschlüsse mit 2-Komponenten Universalgleiter, auswechselbar
Huckepack-Ausrüstung mit Tischkantenschutz zum  Aufstuhlen auf die Tischplatte
mit Sitz-Lehnenschale aus doppelwandigem, strukturiertem Polypropylen mit Luftpolstereffekt, Farbe nach Herstellerkollektion und Wahl des AG,  z.B. hellgrau
Rückenlehne V-förmig verjüngt, körpergerecht geformt, Sitzschale durch Körperandruck verformbar für körpergerechtes, dynamisches Sitzen geeignet, Griffloch in der Rückenlehne
Schale mit verdeckter Befestigung, auswechselbar
Menge: 30,000 St

**1.02.03.020 Lehrerstuhl mit Rollen u. Fußring, höhenverstellbar**
Lehrer-Drehstuhl, höhenverstellbar mit hoher Rückenlehne

Abmessungen Sitz ca. 570 x 410 mm
Sitzhöhe einstellbar ca. 520 - 730 mm

Sicherheitsgasfeder selbsttragend
Tragkonstruktion Kreuzfuß aus Stahlrohr, Farbe nach Herstellerkollektion und Wahl des AG, z.B. RAL 9006 Weißaluminium
Doppelrollen, lastabhängig gebremst, für harte Bodenbeläge
Fußring verchromt, höhenverstellbar
Sitztechnik mit Wippmechanik
mit Sitz-Lehnenschale aus doppelwandigem, strukturiertem Polypropylen mit Luftpolstereffekt, Farbe nach Herstellerkollektion und Wahl des AG,  z.B. hellgrau
Menge: 1,000 St

**1.02.03.030 Schülertisch ca. 700x600x800**
Schülertisch ohne Medien für 1 Schülerarbeitsplatz

Abmessungen l x b x h ca. 700 x 600 x 800 mm

bestehend aus:

Gestell
2 Stück C-Fuß Gestell mit Metallunterbaukonstruktion, Stahlrohr 50x30 mm, mit Querzarge und zusätzlicher Plattenabstützung, epoxidharzpulverbeschichtet, Farbe nach Herstellerkollektion und Wahl des AG, z.B. RAL 9006 Weißaluminium
1 Stück Sichtblende ca. 19 mm melaminharzbeschichtete Flachpressplatte KF DIN EN 14322, Emissionsklasse E1 nach DIN EN 312, Farbe nach Herstellerkollektion und Wahl des AG, z.B. RAL 9002 Grauweiß, H ca. 25 cm, an C-Fuß  Gestell anschließend

Tischplatte
ca. 30 mm beidseitig mit HPL-Schichtstoff (0,8 mm) beschichtete Flachpressplatte KF DIN EN 14322, Emissionsklasse E1 nach DIN EN 312, Dekor/Farbe nach Herstellerkollektion und Wahl des AG, z.B. RAL 9002 Grauweiß
Kanten aus durchgefärbten PP-Vollkunststoff, ca. 3 mm dick, Farbe nach Herstellerkollektion und Wahl des AG, z.B. Grau (ähnl. RAL 9006 Weißaluminium)

Buchablagekörbe
1 Stück Buchablagekorb
Menge: 2,000 St

**1.02.03.040 Schülertisch ca. 1200x600x800**
Schülertisch ohne Medien für 2 Schülerarbeitsplätze

Abmessungen l x b x h ca. 1.200 x 600 x 800 mm

bestehend aus:

Gestell
2 Stück C-Fuß Gestell mit Metallunterbaukonstruktion, Stahlrohr 50x30 mm, mit Querzarge und zusätzlicher Plattenabstützung, epoxidharzpulverbeschichtet, Farbe nach Herstellerkollektion und Wahl des AG, z.B. RAL 9006 Weißaluminium
1 Stück Sichtblende ca. 19 mm melaminharzbeschichtete Flachpressplatte KF DIN EN 14322, Emissionsklasse E1 nach DIN EN 312, Farbe nach Herstellerkollektion und Wahl des AG, z.B. RAL 9002 Grauweiß, H ca. 25 cm, an C-Fuß  Gestell anschließend

Tischplatte
ca. 30 mm beidseitig mit HPL-Schichtstoff (0,8 mm) beschichtete Flachpressplatte KF DIN EN 14322, Emissionsklasse E1 nach DIN EN 312, Dekor/Farbe nach Herstellerkollektion und Wahl des AG, z.B. RAL 9002 Grauweiß
Kanten aus durchgefärbten PP-Vollkunststoff, ca. 3 mm dick, Farbe nach Herstellerkollektion und Wahl des AG, z.B. Grau (ähnl. RAL 9006 Weißaluminium)

Buchablagekörbe
2 Stück Buchablagekörbe
Menge: 14,000 St

**1.02.03.050 Geräteschrank ca. 1200x550x2050**
*** gemäß Ausführungsbeschreibung 1
Geräteschrank
Abmessungen l x b x h ca. 1.200 x 550 x 2.050 mm

2 Stück Flügeltüren DIN rechts/links
5 Stück verstärkte Einlegeböden
Menge: 6,000 St

**1.02.03.060 Geräteaufsatzschrank ca. 1200x550x600**
*** gemäß Ausführungsbeschreibung 1
Geräteaufsatzschrank mit Leiterschiene
Abmessungen l x b x h ca. 1.200 x 550 x 600 mm

2 Stück Flügeltüren DIN rechts/links
1 Stück verstärkter Einlegeboden
einschl. Leiterschiene über die Gesamtbreite
Menge: 6,000 St

**1.02.03.070 Schrankblende seitlicher Abschluss vertikal korpusbündig**
*** gemäß Ausführungsbeschreibung 1
Schrankblende vertikal passend zum System der Geräteschränke als seitlicher Wandanschluss über die gesamte Korpushöhe (Geräteschrank / Geräteaufsatzschrank)

Material entsprechend Korpus
Breite bis 50 mm, korpusbündige Ausführung
Länge ca. 2.650 mm, Teilung entsprechend Fuge  Geräteschrank / Geräteaufsatzschrank
inkl. Sockelausklinkung
Menge: 2,000 St

**1.02.03.080 Stufenanstellleiter für Schranksystem**
Stufenanstellleiter passend zur Leiterschiene der Aufsatzschränke des Schranksystems

8-stufig für Aufsatzschränke
mit 4 Haken in zwei Positionen zum Einhängen in Leiterschiene und Leiterparkschiene
Material Aluminium
inkl. Leiterparkschiene und Montage an Stahlbetonwand
Menge: 1,000 St

**1.02.03.090 Sicherheitsausstattung**
Sicherheitsausstattung bestehend aus:

Erste Hilfe Schrank
Abmessungen l x b x h ca. 320 x 140 x 450 mm
Material Stahlblech, pulverbeschichtet, Farbe weiß
Tür DIN rechts, verschließbar, 2 Schlüssel
außen Kreuzsymbol nach DIN 4844 für Erste Hilfe
Einlegeboden aus transparentem Kunststoff vorgerüstet für  Wandbefestigung
einschl. Füllung nach DIN 13169 Typ E
inkl. Wandmontage (Trockenbauwand)

Feuerlöschdecken-Behälter
Stahlblech, rot lackiert, Aufschrift "Löschdecke", mit Drehverschluss
Abmessungen l x b x h ca. 300 x 195 x 240 mm
inkl. Löschdecke aus texturiertem Glasgewebe, asbestfrei, nach DIN 14155
Format ca. 2.000 x 1.600 mm
inkl. Wandmontage (Trockenbauwand)

Schutzhandschuhe
1 Paar 5-Finger Handschuhe aus strapazierfähigen Gewebe
Menge: 1,000 St

##### Abschnitt 1.02.04 A 307 NR Physik

**1.02.04.010 Abtropfgestell**
Abtropfgestell für Laborgläser

Abmessungen l x b x h ca. 420 x 150 x 600 mm

Abtropfgestell
mit ca. 65 Bügeln und Stäben für Reagenzgläser, aus kunststoffüberzogenem Draht, mit Auffangschale
Menge: 1,000 St

**1.02.04.020 Stromversorgungsgerät, tragbar**
Stromversorgungsgerät (SVG), tragbar

für Netzschaltung mit Kontrolle
Wechselstrom AC 0-25V; 10A
Gleichstrom DC 0-20V; 10A
Restwelligkeit der Gleichspannung <5%
Festspannung (AC): 0-6-12V/10A
Menge: 1,000 St

**1.02.04.030 Geräteschrank ca. 900x550x2050**
*** gemäß Ausführungsbeschreibung 1
Geräteschrank
Abmessungen l x b x h ca. 900 x 550 x 2.050 mm

2 Stück Flügeltüren DIN rechts/links
5 Stück verstärkte Einlegeböden
Menge: 3,000 St

**1.02.04.040 Geräteschrank ca. 1200x550x2050**
*** gemäß Ausführungsbeschreibung 1
Geräteschrank
Abmessungen l x b x h ca. 1.200 x 550 x 2.050 mm

2 Stück Flügeltüren DIN rechts/links
5 Stück verstärkte Einlegeböden
Menge: 4,000 St

**1.02.04.050 Geräteaufsatzschrank ca. 900x550x700**
*** gemäß Ausführungsbeschreibung 1
Geräteaufsatzschrank mit Leiterschiene
Abmessungen l x b x h ca. 900 x 550 x 700 mm

2 Stück Flügeltüren DIN rechts/links
1 Stück verstärkter Einlegeboden
einschl. Leiterschiene über die Gesamtbreite
Menge: 3,000 St

**1.02.04.060 Geräteaufsatzschrank ca. 1200x550x700**
*** gemäß Ausführungsbeschreibung 1
Geräteaufsatzschrank mit Leiterschiene
Abmessungen l x b x h ca. 1.200 x 550 x 700 mm

2 Stück Flügeltüren DIN rechts/links
1 Stück verstärkter Einlegeboden
einschl. Leiterschiene über die Gesamtbreite
Menge: 4,000 St

**1.02.04.070 Schrankblende seitlicher Abschluss vertikal korpusbündig**
*** gemäß Ausführungsbeschreibung 1
Schrankblende vertikal passend zum System der Geräteschränke als seitlicher Wandanschluss über die gesamte Korpushöhe (Geräteschrank / Geräteaufsatzschrank)

Material entsprechend Korpus
Breite bis 50 mm, korpusbündige Ausführung
Länge ca. 2.750 mm, Teilung entsprechend Fuge  Geräteschrank / Geräteaufsatzschrank
inkl. Sockelausklinkung
Menge: 1,000 St

**1.02.04.080 Stufenanstellleiter für Schranksystem**
Stufenanstellleiter passend zur Leiterschiene der Aufsatzschränke des Schranksystems

8-stufig für Aufsatzschränke
mit 4 Haken in zwei Positionen zum Einhängen in Leiterschiene und Leiterparkschiene
Material Aluminium
inkl. Leiterparkschiene und Montage an Stahlbetonwand
Menge: 1,000 St

**1.02.04.090 Arbeitstisch ca. 1.600x800x760**
Arbeitstisch ohne Medien

Abmessungen l x b x h ca. 1.600 x 800 x 760 mm

bestehend aus:

Gestell
C-Fuß Gestell mit Metallunterbaukonstruktion, Stahlrohr 50x30 mm, mit Querzarge und zusätzlicher Plattenabstützung, epoxydharzpulverbeschichtet, Farbe nach Herstellerkollektion und Wahl des AG, z.B. RAL 9006 Weißaluminium

Tischplatte
ca. 30 mm beidseitig mit HPL-Schichtstoff (0,8 mm) beschichtete Flachpressplatte KF DIN EN 14322, Emissionsklasse E1 nach DIN EN 312, Dekor/Farbe nach Herstellerkollektion und Wahl des AG, z.B. RAL 9002 Grauweiß
Kanten aus durchgefärbten PP-Vollkunststoff, ca. 3 mm dick, Farbe nach Herstellerkollektion und Wahl des AG, z.B. RAL 9002 Grauweiß
Menge: 1,000 St

**1.02.04.100 Lehrerstuhl mit Rollen u. Fußring, höhenverstellbar**
Lehrer-Drehstuhl, höhenverstellbar mit hoher Rückenlehne

Abmessungen Sitz ca. 570 x 410 mm
Sitzhöhe einstellbar ca. 520 - 730 mm

Sicherheitsgasfeder selbsttragend
Tragkonstruktion Kreuzfuß aus Stahlrohr, Farbe nach Herstellerkollektion und Wahl des AG, z.B. RAL 9006 Weißaluminium
Doppelrollen, lastabhängig gebremst, für harte Bodenbeläge
Fußring verchromt, höhenverstellbar
Sitztechnik mit Wippmechanik
mit Sitz-Lehnenschale aus doppelwandigem, strukturiertem Polypropylen mit Luftpolstereffekt, Farbe nach Herstellerkollektion und Wahl des AG,  z.B. hellgrau
Menge: 1,000 St

**1.02.04.110 Rollcontainer 10,5 HE ca. 450x600x600**
*** gemäß Ausführungsbeschreibung 1
Rollcontainer 10,5 HE
Abmessungen l x b x h ca. 450 x 600 x 600 mm

Korpus mit Sichtrückwand
Teleskop-Vollauszüge in Einteilung 1,5 HE, 3 HE, 3 HE, 3 HE
4 Doppellenkrollen, für harte Bodenbeläge, davon 2 feststellbar
Zentralverschluss mit Auszugsperre
Zylinderschloss, als Einzelschließung / Schließkreis nach Schließplan in Abstimmung mit dem Nutzer
Metallbügelgriffe vernickelt
Menge: 1,000 St

**1.02.04.120 Fahrbarer Ansatztisch ca. 900x750x900, 3 Ebenen**
Fahrbarer Ansatztisch mit 3 Ebenen

Abmessungen l x b x h ca. 900 x 750 x 900 mm

Gestell
Rundrohr ca. D 40 mm oder Vierkantrohr ca. 60 x 40 x 3 mm, epoxidharzpulverbeschichtet, Farbe nach Herstellerkollektion und Wahl des AG, z.B. RAL 9006 Weißaluminium
4 Lenkrollen, 2 feststellbar

Tischplatte
ca. 30 mm Feinsteinzeug-Verbundplatte mit Epoxidharz- Wulstrand, aus großformatigen Feinsteinzeugplatten, Glasur weiß, Farbe Epoxidharz-Wulstrand nach Herstellerkollektion und Wahl des AG, z.B. Grau (ähnl. RAL 9006 Weißaluminium)
Abmessungen l x b ca. 900 x 750 mm

Ebenen
2 Ablageböden
19 mm melaminharzbeschichtete Flachpressplatte KF DIN EN 14322, Emissionsklasse E1 nach DIN EN 312, Farbe nach Herstellerkollektion und Wahl des AG, z.B. RAL 9002 Grauweiß
Kanten aus durchgefärbten PP-Vollkunststoff, ca. 3 mm dick, Farbe nach Herstellerkollektion und Wahl des AG, z.B. Grau (ähnl. RAL 9006 Weißaluminium)
Menge: 1,000 St

**1.02.04.130 Sicherheitsausstattung**
Sicherheitsausstattung bestehend aus:

Erste Hilfe Schrank
Abmessungen l x b x h ca. 320 x 140 x 450 mm
Material Stahlblech, pulverbeschichtet, Farbe weiß
Tür DIN rechts, verschließbar, 2 Schlüssel
außen Kreuzsymbol nach DIN 4844 für Erste Hilfe
Einlegeboden aus transparentem Kunststoff vorgerüstet für  Wandbefestigung
einschl. Füllung nach DIN 13169 Typ E
inkl. Wandmontage (Trockenbauwand)

Feuerlöschdecken-Behälter
Stahlblech, rot lackiert, Aufschrift "Löschdecke", mit Drehverschluss
Abmessungen l x b x h ca. 300 x 195 x 240 mm
inkl. Löschdecke aus texturiertem Glasgewebe, asbestfrei, nach DIN 14155
Format ca. 2.000 x 1.600 mm
inkl. Wandmontage (Trockenbauwand)

Schutzhandschuhe
1 Paar 5-Finger Handschuhe aus strapazierfähigen Gewebe
Menge: 1,000 St

##### Abschnitt 1.02.05 A 312 NaWi

**1.02.05.010 Stahlrohr-Stuhl, Größe 7**
Stahlrohr-Stuhl nach DIN EN 1729 als vorwärts federnder Freischwinger, mit Sitz-Lehnenschale aus Polypropylen
Sitzhöhe ca. 510 mm (Größe 7)

Z-Form-Gestell aus Rundstahlrohr, Durchm. ca. 22 mm, Wandstärke ca. 2 mm, Gestell aus einem Stück fünffach gebogen, mit eingeschweißter Querstrebe zwischen den Kufen
Stuhlgestell epoxydharzpulverbeschichtet nach Herstellerkollektion und Wahl des AG,  z.B. RAL 9006 Weißaluminium
abriebfeste Fußabschlüsse mit 2-Komponenten Universalgleiter, auswechselbar
Huckepack-Ausrüstung mit Tischkantenschutz zum  Aufstuhlen auf die Tischplatte
mit Sitz-Lehnenschale aus doppelwandigem, strukturiertem Polypropylen mit Luftpolstereffekt, Farbe nach Herstellerkollektion und Wahl des AG,  z.B. hellgrau
Rückenlehne V-förmig verjüngt, körpergerecht geformt, Sitzschale durch Körperandruck verformbar für körpergerechtes, dynamisches Sitzen geeignet, Griffloch in der Rückenlehne
Schale mit verdeckter Befestigung, auswechselbar
Menge: 30,000 St

**1.02.05.020 Lehrerstuhl mit Rollen u. Fußring, höhenverstellbar**
Lehrer-Drehstuhl, höhenverstellbar mit hoher Rückenlehne

Abmessungen Sitz ca. 570 x 410 mm
Sitzhöhe einstellbar ca. 520 - 730 mm

Sicherheitsgasfeder selbsttragend
Tragkonstruktion Kreuzfuß aus Stahlrohr, Farbe nach Herstellerkollektion und Wahl des AG, z.B. RAL 9006 Weißaluminium
Doppelrollen, lastabhängig gebremst, für harte Bodenbeläge
Fußring verchromt, höhenverstellbar
Sitztechnik mit Wippmechanik
mit Sitz-Lehnenschale aus doppelwandigem, strukturiertem Polypropylen mit Luftpolstereffekt, Farbe nach Herstellerkollektion und Wahl des AG,  z.B. hellgrau
Menge: 1,000 St

**1.02.05.030 Geräteschrank ca. 1200x550x2050**
*** gemäß Ausführungsbeschreibung 1
Geräteschrank
Abmessungen l x b x h ca. 1.200 x 550 x 2.050 mm

2 Stück Flügeltüren DIN rechts/links
5 Stück verstärkte Einlegeböden
Menge: 5,000 St

**1.02.05.040 Geräteaufsatzschrank ca. 1200x550x600**
*** gemäß Ausführungsbeschreibung 1
Geräteaufsatzschrank mit Leiterschiene
Abmessungen l x b x h ca. 1.200 x 550 x 600 mm

2 Stück Flügeltüren DIN rechts/links
1 Stück verstärkter Einlegeboden
einschl. Leiterschiene über die Gesamtbreite
Menge: 1,000 St

**1.02.05.050 Geräteaufsatzschrank ca. 1200x550x700**
*** gemäß Ausführungsbeschreibung 1
Geräteaufsatzschrank mit Leiterschiene
Abmessungen l x b x h ca. 1.200 x 550 x 700 mm

2 Stück Flügeltüren DIN rechts/links
1 Stück verstärkter Einlegeboden
einschl. Leiterschiene über die Gesamtbreite
Menge: 4,000 St

**1.02.05.060 Schrankblende seitlicher Abschluss vertikal korpusbündig**
*** gemäß Ausführungsbeschreibung 1
Schrankblende vertikal passend zum System der Geräteschränke als seitlicher Wandanschluss über die gesamte Korpushöhe (Geräteschrank / Geräteaufsatzschrank)

Material entsprechend Korpus
Breite bis 50 mm, korpusbündige Ausführung
Länge ca. 2.650 mm, Teilung entsprechend Fuge  Geräteschrank / Geräteaufsatzschrank
inkl. Sockelausklinkung
Menge: 1,000 St

**1.02.05.070 Schrankblende seitlicher Abschluss vertikal korpusbündig**
*** gemäß Ausführungsbeschreibung 1
Schrankblende vertikal passend zum System der Geräteschränke als seitlicher Wandanschluss über die gesamte Korpushöhe (Geräteschrank / Geräteaufsatzschrank)

Material entsprechend Korpus
Breite bis 50 mm, korpusbündige Ausführung
Länge ca. 2.750 mm, Teilung entsprechend Fuge  Geräteschrank / Geräteaufsatzschrank
inkl. Sockelausklinkung
Menge: 1,000 St

**1.02.05.080 Stufenanstellleiter für Schranksystem**
Stufenanstellleiter passend zur Leiterschiene der Aufsatzschränke des Schranksystems

8-stufig für Aufsatzschränke
mit 4 Haken in zwei Positionen zum Einhängen in Leiterschiene und Leiterparkschiene
Material Aluminium
inkl. Leiterparkschiene und Montage an Schrankseite
Menge: 1,000 St

**1.02.05.090 Periodensystem-Wandtafel ca. 2000x1400, Wandmontage**
Periodensystem-Wandtafel, fest
Abmessungen b x h ca. 2.000 x 1.400 mm

Periodensystem als Wand-Lehrtafel in Langperiodenform, Elemente mit Angabe des Symbols, der Ordnungszahl, der relativen Atommasse und des Elektronegativitätswertes
inkl. Wandmontage (Stahlbetonwand)
Menge: 1,000 St

**1.02.05.100 Sicherheitsausstattung**
Sicherheitsausstattung bestehend aus:

Erste Hilfe Schrank
Abmessungen l x b x h ca. 320 x 140 x 450 mm
Material Stahlblech, pulverbeschichtet, Farbe weiß
Tür DIN rechts, verschließbar, 2 Schlüssel
außen Kreuzsymbol nach DIN 4844 für Erste Hilfe
Einlegeboden aus transparentem Kunststoff vorgerüstet für  Wandbefestigung
einschl. Füllung nach DIN 13169 Typ E
inkl. Wandmontage (Trockenbauwand)

Feuerlöschdecken-Behälter
Stahlblech, rot lackiert, Aufschrift "Löschdecke", mit Drehverschluss
Abmessungen l x b x h ca. 300 x 195 x 240 mm
inkl. Löschdecke aus texturiertem Glasgewebe, asbestfrei, nach DIN 14155
Format ca. 2.000 x 1.600 mm
inkl. Wandmontage (Trockenbauwand)

Schutzhandschuhe
1 Paar 5-Finger Handschuhe aus strapazierfähigen Gewebe
Menge: 1,000 St

##### Abschnitt 1.02.06 A 313 NR Chemie/NaWi

**1.02.06.010 Abtropfgestell**
Abtropfgestell für Laborgläser

Abmessungen l x b x h ca. 420 x 150 x 600 mm

Abtropfgestell
mit ca. 65 Bügeln und Stäben für Reagenzgläser, aus kunststoffüberzogenem Draht, mit Auffangschale
Menge: 1,000 St

**1.02.06.020 Stromversorgungsgerät, tragbar**
Stromversorgungsgerät (SVG), tragbar

für Netzschaltung mit Kontrolle
Wechselstrom AC 0-25V; 10A
Gleichstrom DC 0-20V; 10A
Restwelligkeit der Gleichspannung <5%
Festspannung (AC): 0-6-12V/10A
Menge: 1,000 St

**1.02.06.030 Geräteschrank ca. 900x550x2050**
*** gemäß Ausführungsbeschreibung 1
Geräteschrank
Abmessungen l x b x h ca. 900 x 550 x 2.050 mm

2 Stück Flügeltüren DIN rechts/links
5 Stück verstärkte Einlegeböden
Menge: 1,000 St

**1.02.06.040 Geräteschrank ca. 1200x550x2050**
*** gemäß Ausführungsbeschreibung 1
Geräteschrank
Abmessungen l x b x h ca. 1.200 x 550 x 2.050 mm

2 Stück Flügeltüren DIN rechts/links
5 Stück verstärkte Einlegeböden
Menge: 10,000 St

**1.02.06.050 Geräteaufsatzschrank ca. 900x550x700**
*** gemäß Ausführungsbeschreibung 1
Geräteaufsatzschrank mit Leiterschiene
Abmessungen l x b x h ca. 900 x 550 x 700 mm

2 Stück Flügeltüren DIN rechts/links
1 Stück verstärkter Einlegeboden
einschl. Leiterschiene über die Gesamtbreite
Menge: 1,000 St

**1.02.06.060 Geräteaufsatzschrank ca. 1200x550x700**
*** gemäß Ausführungsbeschreibung 1
Geräteaufsatzschrank mit Leiterschiene
Abmessungen l x b x h ca. 1.200 x 550 x 700 mm

2 Stück Flügeltüren DIN rechts/links
1 Stück verstärkter Einlegeboden
einschl. Leiterschiene über die Gesamtbreite
Menge: 10,000 St

**1.02.06.070 Schrankblende seitlicher Abschluss vertikal korpusbündig**
*** gemäß Ausführungsbeschreibung 1
Schrankblende vertikal passend zum System der Geräteschränke als seitlicher Wandanschluss über die gesamte Korpushöhe (Geräteschrank / Geräteaufsatzschrank)

Material entsprechend Korpus
Breite bis 50 mm, korpusbündige Ausführung
Länge ca. 2.750 mm, Teilung entsprechend Fuge  Geräteschrank / Geräteaufsatzschrank
inkl. Sockelausklinkung
Menge: 3,000 St

**1.02.06.080 Stufenanstellleiter für Schranksystem**
Stufenanstellleiter passend zur Leiterschiene der Aufsatzschränke des Schranksystems

8-stufig für Aufsatzschränke
mit 4 Haken in zwei Positionen zum Einhängen in Leiterschiene und Leiterparkschiene
Material Aluminium
inkl. Leiterparkschiene und Montage an Schrankseite
Menge: 1,000 St

**1.02.06.090 Arbeitstisch ca. 1.600x800x760**
Arbeitstisch ohne Medien

Abmessungen l x b x h ca. 1.600 x 800 x 760 mm

bestehend aus:

Gestell
C-Fuß Gestell mit Metallunterbaukonstruktion, Stahlrohr 50x30 mm, mit Querzarge und zusätzlicher Plattenabstützung, epoxydharzpulverbeschichtet, Farbe nach Herstellerkollektion und Wahl des AG, z.B. RAL 9006 Weißaluminium

Tischplatte
ca. 30 mm beidseitig mit HPL-Schichtstoff (0,8 mm) beschichtete Flachpressplatte KF DIN EN 14322, Emissionsklasse E1 nach DIN EN 312, Dekor/Farbe nach Herstellerkollektion und Wahl des AG, z.B. RAL 9002 Grauweiß
Kanten aus durchgefärbten PP-Vollkunststoff, ca. 3 mm dick, Farbe nach Herstellerkollektion und Wahl des AG, z.B. RAL 9002 Grauweiß
Menge: 1,000 St

**1.02.06.100 Lehrerstuhl mit Rollen u. Fußring, höhenverstellbar**
Lehrer-Drehstuhl, höhenverstellbar mit hoher Rückenlehne

Abmessungen Sitz ca. 570 x 410 mm
Sitzhöhe einstellbar ca. 520 - 730 mm

Sicherheitsgasfeder selbsttragend
Tragkonstruktion Kreuzfuß aus Stahlrohr, Farbe nach Herstellerkollektion und Wahl des AG, z.B. RAL 9006 Weißaluminium
Doppelrollen, lastabhängig gebremst, für harte Bodenbeläge
Fußring verchromt, höhenverstellbar
Sitztechnik mit Wippmechanik
mit Sitz-Lehnenschale aus doppelwandigem, strukturiertem Polypropylen mit Luftpolstereffekt, Farbe nach Herstellerkollektion und Wahl des AG,  z.B. hellgrau
Menge: 2,000 St

**1.02.06.110 Fahrbarer Ansatztisch ca. 900x750x900, 3 Ebenen**
Fahrbarer Ansatztisch mit 3 Ebenen

Abmessungen l x b x h ca. 900 x 750 x 900 mm

Gestell
Rundrohr ca. D 40 mm oder Vierkantrohr ca. 60 x 40 x 3 mm, epoxidharzpulverbeschichtet, Farbe nach Herstellerkollektion und Wahl des AG, z.B. RAL 9006 Weißaluminium
4 Lenkrollen, 2 feststellbar

Tischplatte
ca. 30 mm Feinsteinzeug-Verbundplatte mit Epoxidharz- Wulstrand, aus großformatigen Feinsteinzeugplatten, Glasur weiß, Farbe Epoxidharz-Wulstrand nach Herstellerkollektion und Wahl des AG, z.B. Grau (ähnl. RAL 9006 Weißaluminium)
Abmessungen l x b ca. 900 x 750 mm

Ebenen
2 Ablageböden
19 mm melaminharzbeschichtete Flachpressplatte KF DIN EN 14322, Emissionsklasse E1 nach DIN EN 312, Farbe nach Herstellerkollektion und Wahl des AG, z.B. RAL 9002 Grauweiß
Kanten aus durchgefärbten PP-Vollkunststoff, ca. 3 mm dick, Farbe nach Herstellerkollektion und Wahl des AG, z.B. Grau (ähnl. RAL 9006 Weißaluminium)
Menge: 2,000 St

**1.02.06.120 Sicherheitsausstattung**
Sicherheitsausstattung bestehend aus:

Erste Hilfe Schrank
Abmessungen l x b x h ca. 320 x 140 x 450 mm
Material Stahlblech, pulverbeschichtet, Farbe weiß
Tür DIN rechts, verschließbar, 2 Schlüssel
außen Kreuzsymbol nach DIN 4844 für Erste Hilfe
Einlegeboden aus transparentem Kunststoff vorgerüstet für  Wandbefestigung
einschl. Füllung nach DIN 13169 Typ E
inkl. Wandmontage (Trockenbauwand)

Feuerlöschdecken-Behälter
Stahlblech, rot lackiert, Aufschrift "Löschdecke", mit Drehverschluss
Abmessungen l x b x h ca. 300 x 195 x 240 mm
inkl. Löschdecke aus texturiertem Glasgewebe, asbestfrei, nach DIN 14155
Format ca. 2.000 x 1.600 mm
inkl. Wandmontage (Trockenbauwand)

Schutzhandschuhe
1 Paar 5-Finger Handschuhe aus strapazierfähigen Gewebe
Menge: 1,000 St

##### Abschnitt 1.02.07 A 314 Chemie

**1.02.07.010 Stahlrohr-Stuhl, Größe 7**
Stahlrohr-Stuhl nach DIN EN 1729 als vorwärts federnder Freischwinger, mit Sitz-Lehnenschale aus Polypropylen
Sitzhöhe ca. 510 mm (Größe 7)

Z-Form-Gestell aus Rundstahlrohr, Durchm. ca. 22 mm, Wandstärke ca. 2 mm, Gestell aus einem Stück fünffach gebogen, mit eingeschweißter Querstrebe zwischen den Kufen
Stuhlgestell epoxydharzpulverbeschichtet nach Herstellerkollektion und Wahl des AG,  z.B. RAL 9006 Weißaluminium
abriebfeste Fußabschlüsse mit 2-Komponenten Universalgleiter, auswechselbar
Huckepack-Ausrüstung mit Tischkantenschutz zum  Aufstuhlen auf die Tischplatte
mit Sitz-Lehnenschale aus doppelwandigem, strukturiertem Polypropylen mit Luftpolstereffekt, Farbe nach Herstellerkollektion und Wahl des AG,  z.B. hellgrau
Rückenlehne V-förmig verjüngt, körpergerecht geformt, Sitzschale durch Körperandruck verformbar für körpergerechtes, dynamisches Sitzen geeignet, Griffloch in der Rückenlehne
Schale mit verdeckter Befestigung, auswechselbar
Menge: 30,000 St

**1.02.07.020 Lehrerstuhl mit Rollen u. Fußring, höhenverstellbar**
Lehrer-Drehstuhl, höhenverstellbar mit hoher Rückenlehne

Abmessungen Sitz ca. 570 x 410 mm
Sitzhöhe einstellbar ca. 520 - 730 mm

Sicherheitsgasfeder selbsttragend
Tragkonstruktion Kreuzfuß aus Stahlrohr, Farbe nach Herstellerkollektion und Wahl des AG, z.B. RAL 9006 Weißaluminium
Doppelrollen, lastabhängig gebremst, für harte Bodenbeläge
Fußring verchromt, höhenverstellbar
Sitztechnik mit Wippmechanik
mit Sitz-Lehnenschale aus doppelwandigem, strukturiertem Polypropylen mit Luftpolstereffekt, Farbe nach Herstellerkollektion und Wahl des AG,  z.B. hellgrau
Menge: 1,000 St

**1.02.07.030 Geräteschrank ca. 900x550x2050**
*** gemäß Ausführungsbeschreibung 1
Geräteschrank
Abmessungen l x b x h ca. 900 x 550 x 2.050 mm

2 Stück Flügeltüren DIN rechts/links
5 Stück verstärkte Einlegeböden
Menge: 3,000 St

**1.02.07.040 Geräteschrank ca. 1200x550x2050**
*** gemäß Ausführungsbeschreibung 1
Geräteschrank
Abmessungen l x b x h ca. 1.200 x 550 x 2.050 mm

2 Stück Flügeltüren DIN rechts/links
5 Stück verstärkte Einlegeböden
Menge: 2,000 St

**1.02.07.050 Geräteaufsatzschrank ca. 900x550x600**
*** gemäß Ausführungsbeschreibung 1
Geräteaufsatzschrank mit Leiterschiene
Abmessungen l x b x h ca. 900 x 550 x 600 mm

2 Stück Flügeltüren DIN rechts/links
1 Stück verstärkter Einlegeboden
einschl. Leiterschiene über die Gesamtbreite
Menge: 1,000 St

**1.02.07.060 Geräteaufsatzschrank ca. 900x550x700**
*** gemäß Ausführungsbeschreibung 1
Geräteaufsatzschrank mit Leiterschiene
Abmessungen l x b x h ca. 900 x 550 x 700 mm

2 Stück Flügeltüren DIN rechts/links
1 Stück verstärkter Einlegeboden
einschl. Leiterschiene über die Gesamtbreite
Menge: 2,000 St

**1.02.07.070 Geräteaufsatzschrank ca. 1200x550x700**
*** gemäß Ausführungsbeschreibung 1
Geräteaufsatzschrank mit Leiterschiene
Abmessungen l x b x h ca. 1.200 x 550 x 700 mm

2 Stück Flügeltüren DIN rechts/links
1 Stück verstärkter Einlegeboden
einschl. Leiterschiene über die Gesamtbreite
Menge: 2,000 St

**1.02.07.080 Schrankblende seitlicher Abschluss vertikal korpusbündig**
*** gemäß Ausführungsbeschreibung 1
Schrankblende vertikal passend zum System der Geräteschränke als seitlicher Wandanschluss über die gesamte Korpushöhe (Geräteschrank / Geräteaufsatzschrank)

Material entsprechend Korpus
Breite bis 50 mm, korpusbündige Ausführung
Länge ca. 2.650 mm, Teilung entsprechend Fuge  Geräteschrank / Geräteaufsatzschrank
inkl. Sockelausklinkung
Menge: 1,000 St

**1.02.07.090 Stufenanstellleiter für Schranksystem**
Stufenanstellleiter passend zur Leiterschiene der Aufsatzschränke des Schranksystems

8-stufig für Aufsatzschränke
mit 4 Haken in zwei Positionen zum Einhängen in Leiterschiene und Leiterparkschiene
Material Aluminium
inkl. Leiterparkschiene und Montage an Schrankseite
Menge: 1,000 St

**1.02.07.100 Periodensystem-Wandtafel ca. 2000x1400, Wandmontage**
Periodensystem-Wandtafel, fest
Abmessungen b x h ca. 2.000 x 1.400 mm

Periodensystem als Wand-Lehrtafel in Langperiodenform, Elemente mit Angabe des Symbols, der Ordnungszahl, der relativen Atommasse und des Elektronegativitätswertes
inkl. Wandmontage (Stahlbetonwand)
Menge: 1,000 St

**1.02.07.110 Sicherheitsausstattung**
Sicherheitsausstattung bestehend aus:

Erste Hilfe Schrank
Abmessungen l x b x h ca. 320 x 140 x 450 mm
Material Stahlblech, pulverbeschichtet, Farbe weiß
Tür DIN rechts, verschließbar, 2 Schlüssel
außen Kreuzsymbol nach DIN 4844 für Erste Hilfe
Einlegeboden aus transparentem Kunststoff vorgerüstet für  Wandbefestigung
einschl. Füllung nach DIN 13169 Typ E
inkl. Wandmontage (Trockenbauwand)

Feuerlöschdecken-Behälter
Stahlblech, rot lackiert, Aufschrift "Löschdecke", mit Drehverschluss
Abmessungen l x b x h ca. 300 x 195 x 240 mm
inkl. Löschdecke aus texturiertem Glasgewebe, asbestfrei, nach DIN 14155
Format ca. 2.000 x 1.600 mm
inkl. Wandmontage (Trockenbauwand)

Schutzhandschuhe
1 Paar 5-Finger Handschuhe aus strapazierfähigen Gewebe
Menge: 1,000 St

#### Bereich 1.03 Sonstiges

##### Abschnitt 1.03.01 Sonstiges

**1.03.01.010 Werkplanung**
Durch den Auftragnehmer ist nach Auftragserteilung eine mit dem Auftraggeber abgestimmte Werkplanung anzufertigen.
In der Werkplanung müssen alle erforderlichen Anschlüsse, Installationsbereiche für die bauseitige haustechnische Erschließung der Arbeitstische, Geräte, Schränke etc. und die eigene interne Kabel- und Leitungsführung hinsichtlich Lage und Dimension klar ersichtlich und vermaßt sein.
Auf Verlangen des Auftraggebers bzw. seiner beauftragten Planer sind im Rahmen der Werkplanung Musterstücke bzw. Materialmuster vorzulegen.

Im Einzelnen sind in der Werkplanung folgende Parameter zu klären, darzustellen bzw. nachzuweisen:

Einrichtungsplanung aller Einrichtungsgegenstände (Grundrisse, Ansichten/ Schnitte je Fach- und Vorbereitungsraum)
Angaben zu Oberflächen, Farben und Dekoren
Kabel- und Leitungsplanung der Anschlüsse und Verbindungsleitungen mit Angabe der Dimensionen und Anschlusspunktlage
Darstellung der erforderlichen und gewünschten Übergabepunkte zu den Gewerken der TGA
Zertifikate/Prüfzeugnisse (Arbeitstische, Geräte, Schränke etc.)

Zeichnungen des Auftraggebers sind zur Ausführung bindend. Maße müssen grundsätzlich an Ort und Stelle überprüft werden. Maße, die nicht überprüft werden können, sind mit dem Auftraggeber bzw. seiner beauftragten Planer abzusprechen.

Die Werkplanung muss an die Planer des AG digital in den Dateiformaten PDF und DWG übergeben werden.
Die Fertigung/Ausführung kann erst nach Freigabe der Unterlagen zur Werkplanung durch den Auftraggeber bzw. seine beauftragten Planer beginnen. Die Freigabe erfolgt als digitale Zusendung im Format PDF.
Menge: 1,000 psch

*Hinweis*
Stundenlohnarbeiten

Stundenlohnarbeiten sind grundsätzlich bei der Bauleitung zu beantragen und durch diese genehmigen zu lassen.

In den angebotenen Einheitspreisen sind sämtliche Aufwendungen wie Lohn- und Gehaltskosten, Lohn- und Gehaltsnebenkosten, Zuschläge, lohngebundene und lohnabhängige Kosten, sonstige Sozialkosten, Gemeinkosten, Wagnis und Gewinn enthalten.
Zeiten, in denen Arbeiten abgesprochen und geklärt werden, sowie zur Aufmaßerstellung und Kontrolle, werden nicht gesondert vergütet.

**1.03.01.020 Stundenlohn Facharbeiter**
Für evtl. erforderliche Arbeiten, die nicht im Leistungsverzeichnis erfasst sind und gegen Nachweis zur Ausführung kommen, werden berechnet für:

Facharbeiter
Menge: 2,000 h

**1.03.01.030 zusätzliche Montageanfahrt**
Für evtl. erforderliche Arbeiten, die nicht im Leistungsverzeichnis erfasst sind und ausschließlich auf Anordnung des AG inkl. vorheriger Anzeige durch den AN zur Ausführung kommen, werden berechnet für:

zusätzliche Montageanfahrt inkl. Fahrzeit Mitarbeiter
Menge: 1,000 St

USt %: 19,00
